# Rede eléctrica de distribución interior de servicios xerais composta de: cadro de servizos xerais; cadro secundario: cadro secundario de ascensor; circuitos con cableado baixo tubo protector para

- Propiedade do arquivo: CYPE INGENIEROS, S.A.
- Formato: FIEBDC-3/2002
- Divisa: EUR
- Custos indirectos: 3.00 %
- Gastos xerais: 13.00 %
- Beneficio industrial: 6.00 %
- IVE: 16.00 %

## I Instalacións

### IE Eléctricas

#### IEI Instalacións interiores

**IEI030** Ude Rede eléctrica de distribución interior de servicios xerais composta de: cadro de servizos xerais; cadro secundario: cadro secundario de ascensor; circuitos con cableado baixo tubo protector para alimentación dos seguintes usos comúns: alumado de escaleiras e zonas comúns, alumado de emerxencia de escaleiras e zonas comúns, porteiro electrónico ou videoporteiro, tomas de corrente, 1 ascensor ITA-2, grupo de presión, recinto de telecomunicacións; mecanismos.
Subministración e instalación de rede eléctrica de distribución interior de servicios xerais, composta dos seguintes elementos: CADRO DE SERVIZOS XERAIS formado por caixa empotrable de material illante con porta opaca, para aloxamento do interruptor de control de potencia (ICP) (non incluido neste prezo) en compartimento independente e precintable e dos seguintes dispositivos: 1 interruptor xeral automático (IGA) de corte omnipolar, 2 interruptores diferenciais de 25 A (4P), 5 interruptores diferenciais de 25 A (2P), 2 interruptores automáticos magnetotérmicos de 16 A (4P), 6 interruptores automáticos magnetotérmicos de 16 A (2P), 2 interruptores automáticos magnetotérmicos de 25 A (2P); CADRO SECUNDARIO: cadro secundario de ascensor: 1 interruptor automático magnetotérmico de 16 A (4P), 2 interruptores automáticos magnetotérmicos de 16 A (2P); CIRCUITOS: 2 circuitos interiores para alumado de escaleiras e zonas comúns; 2 circuitos interiores para alumado de emerxencia de escaleiras e zonas comúns; 1 circuito interior para porteiro electrónico ou videoporteiro; 1 circuito interior para tomas de corrente; 1 liña de alimentación para 1 ascensor ITA-2 con cadro secundario e 3 circuitos interiores: 1 para o ascensor, 1 para alumeado e 1 para tomas de corrente; 3 circuitos interiores: 1 para grupo de presión, 1 para alumeado e 1 para tomas de corrente; 1 liña de alimentación para RITI e 1 liña de alimentación para RITS; MECANISMOS: 25 pulsadores para alumado de escaleiras e zonas comúns, 2 interruptores para o ascensor, 2 interruptores para grupo de presión, 2 tomas de corrente, 2 tomas de corrente para o ascensor, 2 tomas de corrente para grupo de presión. Ata tubo protector, elementos de fixación das conducións, caixas de derivación e regletas de conexión e cantos accesorios sexan necesarios para a súa correcta instalación. Totalmente montada, conexionada e probada.
Inclúe: Replanteo e trazado de conductos. Colocación da caixa para o cadro. Colocación do cadro secundario. Montaxe das compoñentes. Colocación e fixación dos tubos. Colocación de caixas de derivación e de empotrar. Tendido e conexionado de cabres. Colocación de mecanismos.
Criterio de medición de proxecto: Número de unidades previstas, segundo documentación gráfica de Proxecto.
Criterio de medición de obra: Medirase o número de unidades realmente executadas segundo especificacións do Proxecto.

| Código | Ud | Descrición | Rendemento | Prezo | Importe |
|---|---|---|---|---|---|
| mt35cgm040m | Ude | Caixa empotrable con porta opaca, para aloxamento do interruptor de control de potencia (ICP) en compartimento independente e precintable e dos interruptores de protección da instalación, 1 fila de 4 módulos (ICP) 2 filas de 24 módulos. Fabricada en ABS autoextinguible, con grao de protección IP40, dobe illamento (clase II), cor branca RAL 9010. Segundo UNE-EN 60670-1. (material) | 1.000 | 27.98 | 27.98 |
| mt35cgm021abdah | Ude | Interruptor xeral automático (IGA), con 6 kA de poder de corte, de 25 A de intensidade nominal, curva C, tetrapolar (4P), de 4 módulos, incluso p/p de accesorios de montaxe. Segundo UNE-EN 60898-1. (material) | 1.000 | 78.76 | 78.76 |
| mt35cgm031aa | Ude | Interruptor diferencial instantáneo, 4P/25A/30mA, de 4 módulos, incluso p/p de accesorios de montaxe. Segundo UNE-EN 61008-1. (material) | 2.000 | 166.07 | 332.14 |
| mt35cgm029aa | Ude | Interruptor diferencial instantáneo, 2P/25A/30mA, de 2 módulos, incluso p/p de accesorios de montaxe. Segundo UNE-EN 61008-1. (material) | 5.000 | 90.99 | 454.95 |
| mt35cgm021bbdad | Ude | Interruptor automático magnetotérmico, con 6 kA de poder de corte, de 16 A de intensidade nominal, curva C, tetrapolar (4P), de 4 módulos, incluso p/p de accesorios de montaxe. Segundo UNE-EN 60898-1. (material) | 3.000 | 78.61 | 235.83 |
| mt35cgm021bbaad | Ude | Interruptor automático magnetotérmico, con 6 kA de poder de corte, de 16 A de intensidade nominal, curva C, de corte omnipolar (2P), de 2 módulos, incluso p/p de accesorios de montaxe. Segundo UNE-EN 60898-1. (material) | 8.000 | 12.66 | 101.28 |
| mt35cgm021bbaah | Ude | Interruptor automático magnetotérmico, con 6 kA de poder de corte, de 25 A de intensidade nominal, curva C, de corte omnipolar (2P), de 2 módulos, incluso p/p de accesorios de montaxe. Segundo UNE-EN 60898-1. (material) | 2.000 | 14.08 | 28.16 |
| mt35cgm050a | Ude | Minutero para temporizado do alumbrado, 5 A, regulable de 1 a 7 minutos. (material) | 1.000 | 42.11 | 42.11 |
| mt35cgm041s | Ude | Caixa de superficie con porta opaca, para aloxamento dos interruptores de protección da instalación, 1 fila de 8 módulos. Fabricada en ABS autoextinguible, con grao de protección IP40 e dobe illamento (clase II), de cor branca RAL 9010. Segundo UNE-EN 60670-1. (material) | 1.000 | 16.01 | 16.01 |
| mt35aia090ma | m | Tubo ríxido de PVC, enchufable, curvable en quente, de cor negra, de 16 mm de diámetro nominal, para canalización fixa en superficie. Resistencia á compresión 1250 N, resistencia ó impacto 2 xulios, temperatura de traballo -5°C ata 60°C, con grao de protección IP 547 segundo UNE 20324, propiedades eléctricas: illante, non propagador da chama. Segundo UNE-EN 61386-1 e UNE-EN 61386-22. Incluso p/p de abrazadeiras, elementos de suxección e accesorios (curvas, manguitos, tes, codos e curvas flexibles). (material) | 66.917 | 0.85 | 56.88 |
| mt35aia090mb | m | Tubo ríxido de PVC, enchufable, curvable en quente, de cor negra, de 20 mm de diámetro nominal, para canalización fixa en superficie. Resistencia á compresión 1250 N, resistencia ó impacto 2 xulios, temperatura de traballo -5°C ata 60°C, con grao de protección IP 547 segundo UNE 20324, propiedades eléctricas: illante, non propagador da chama. Segundo UNE-EN 61386-1 e UNE-EN 61386-22. Incluso p/p de abrazadeiras, elementos de suxección e accesorios (curvas, manguitos, tes, codos e curvas flexibles). (material) | 125.017 | 1.14 | 142.52 |
| mt35aia090mc | m | Tubo ríxido de PVC, enchufable, curvable en quente, de cor negra, de 25 mm de diámetro nominal, para canalización fixa en superficie. Resistencia á compresión 1250 N, resistencia ó impacto 2 xulios, temperatura de traballo -5°C ata 60°C, con grao de protección IP 547 segundo UNE 20324, propiedades eléctricas: illante, non propagador da chama. Segundo UNE-EN 61386-1 e UNE-EN 61386-22. Incluso p/p de abrazadeiras, elementos de suxección e accesorios (curvas, manguitos, tes, codos e curvas flexibles). (material) | 48.970 | 1.68 | 82.27 |
| mt35aia090md | m | Tubo ríxido de PVC, enchufable, curvable en quente, de cor negra, de 32 mm de diámetro nominal, para canalización fixa en superficie. Resistencia á compresión 1250 N, resistencia ó impacto 2 xulios, temperatura de traballo -5°C ata 60°C, con grao de protección IP 547 segundo UNE 20324, propiedades eléctricas: illante, non propagador da chama. Segundo UNE-EN 61386-1 e UNE-EN 61386-22. Incluso p/p de abrazadeiras, elementos de suxección e accesorios (curvas, manguitos, tes, codos e curvas flexibles). (material) | 60.590 | 2.17 | 131.48 |
| mt35aia080aa | m | Tubo curvable, suministrado en rolo, de polietileno de dobre parede (interior lisa e exterior corrugada), de cor laranxa, de 40 mm de diámetro nominal, para canalización soterrada, resistencia á compresión 250 N, con grao de protección IP 549 segundo UNE 20324. Segundo UNE-EN 61386-1, UNE-EN 61386-22 e UNE-EN 50086-2-4. (material) | 10.000 | 1.30 | 13.00 |
| mt35cun020a | m | Cable unipolar ES07Z1-K (AS), non propagador da chama, con conductor multifilar de cobre clase 5 (-K) de 1,5 mm² de sección, con illamento de composto termoplástico a base de poliolefina ceibe de halóxenos con baixa emisión de fumes e gases corrosivos (Z1), sendo a súa tensión asignada de 450/750 V. Segundo UNE 211025. (material) | 241.868 | 0.41 | 99.17 |
| mt35cun020b | m | Cable unipolar ES07Z1-K (AS), non propagador da chama, con conductor multifilar de cobre clase 5 (-K) de 2,5 mm² de sección, con illamento de composto termoplástico a base de poliolefina ceibe de halóxenos con baixa emisión de fumes e gases corrosivos (Z1), sendo a súa tensión asignada de 450/750 V. Segundo UNE 211025. (material) | 451.868 | 0.62 | 280.16 |
| mt35cun020c | m | Cable unipolar ES07Z1-K (AS), non propagador da chama, con conductor multifilar de cobre clase 5 (-K) de 4 mm² de sección, con illamento de composto termoplástico a base de poliolefina ceibe de halóxenos con baixa emisión de fumes e gases corrosivos (Z1), sendo a súa tensión asignada de 450/750 V. Segundo UNE 211025. (material) | 282.500 | 0.90 | 254.25 |
| mt35cun020d | m | Cable unipolar ES07Z1-K (AS), non propagador da chama, con conductor multifilar de cobre clase 5 (-K) de 6 mm² de sección, con illamento de composto termoplástico a base de poliolefina ceibe de halóxenos con baixa emisión de fumes e gases corrosivos (Z1), sendo a súa tensión asignada de 450/750 V. Segundo UNE 211025. (material) | 219.000 | 1.32 | 289.08 |
| mt35caj030d | Ude | Caixa de derivación estanca para colocar en superficie, de 105x105x55 mm, 7 conos, incluso regletas de conexión. (material) | 11.000 | 3.33 | 36.63 |
| mt35caj010a | Ude | Caixa de encaixar universal, enlace polos 2 lados. (material) | 25.000 | 0.25 | 6.25 |
| mt33seg503 | Ude | Pulsador para escaleira, con marco, cor gris. (material) | 25.000 | 7.58 | 189.50 |
| mt33seg501 | Ude | Interruptor bipolar monobloc estanco para instalación en superficie (IP 55), cor gris. (material) | 4.000 | 13.77 | 55.08 |
| mt33seg504a | Ude | Base de enchufe de 16 A 2P+T monobloc estanca, para instalación en superficie (IP 55), cor gris. (material) | 6.000 | 9.68 | 58.08 |
| mt35www010 | Ude | Material auxiliar para instalacións eléctricas. (material) | 7.000 | 1.48 | 10.36 |
| mo001 | h | Oficial 1ª electricista. (man de obra) | 27.778 | 15.78 | 438.34 |
| mo093 | h | Axudante electricista. (man de obra) | 26.577 | 14.62 | 388.56 |
| % | % | Costes directos complementarios | 2 % | 3848.83 | 76.98 |
|  |  | Custos directos |  |  | 3925.81 |
