# Rede eléctrica de distribución interior en local de uso común para comunidade de propietarios de 40 m² de superficie construida

- Propiedade do arquivo: CYPE INGENIEROS, S.A.
- Formato: FIEBDC-3/2002
- Divisa: EUR
- Custos indirectos: 3.00 %
- Gastos xerais: 13.00 %
- Beneficio industrial: 6.00 %
- IVE: 16.00 %

## I Instalacións

### IE Eléctricas

#### IEI Instalacións interiores

**IEI050** Ude Rede eléctrica de distribución interior en local de uso común para comunidade de propietarios de 40 m² de superficie construida, con circuitos interiores con cableado baixo tubo protector de PVC flexible e mecanismos gama básica (tecla ou tapa e marco: branca; embelecedor: branca).
Subministración e instalación de rede eléctrica de distribución interior en local de uso común para comunidade de propietarios de 40 m² de superficie construida e mecanismos gama básica (tecla ou tapa e marco: branca; embelecedor: branca). Ata tubo protector de PVC flexible, corrugado, para canalización empotrada, tendido de cables no seu interior, caixas de derivación con tapas e regletas de conexión, caixas de empotrar con parafusos de fixación, mecanismos eléctricos e cantos accesorios sexan necesarios para a súa correcta instalación. Totalmente montada, conexionada e probada.
Inclúe: Replanteo e trazado de conductos. Colocación e fixación dos tubos. Tendido e conexionado de cabres. Colocación de mecanismos.
Criterio de medición de proxecto: Número de unidades previstas, segundo documentación gráfica de Proxecto.
Criterio de medición de obra: Medirase o número de unidades realmente executadas segundo especificacións do Proxecto.

| Código | Ud | Descrición | Rendemento | Prezo | Importe |
|---|---|---|---|---|---|
| mt35aia010a | m | Tubo curvable de PVC, corrugado, de cor negra, de 16 mm de diámetro nominal, para canalización empotrada en obra de fábrica (paredes e teitos). Resistencia á compresión 320 N, resistencia ó impacto 1 xulio, temperatura de traballo -5°C ata 60°C, con grao de protección IP 545 segundo UNE 20324, non propagador da chama. Segundo UNE-EN 61386-1 e UNE-EN 61386-22. (material) | 58.100 | 0.26 | 15.11 |
| mt35aia010b | m | Tubo curvable de PVC, corrugado, de cor negra, de 20 mm de diámetro nominal, para canalización empotrada en obra de fábrica (paredes e teitos). Resistencia á compresión 320 N, resistencia ó impacto 1 xulio, temperatura de traballo -5°C ata 60°C, con grao de protección IP 545 segundo UNE 20324, non propagador da chama. Segundo UNE-EN 61386-1 e UNE-EN 61386-22. (material) | 41.500 | 0.29 | 12.04 |
| mt35caj020a | Ude | Caixa de derivación para empotrar de 105x105 mm, con grao de protección normal, regletas de conexión e tapa de rexistro. (material) | 3.000 | 1.79 | 5.37 |
| mt35caj020b | Ude | Caixa de derivación para empotrar de 105x165 mm, con grao de protección normal, regletas de conexión e tapa de rexistro. (material) | 1.000 | 2.29 | 2.29 |
| mt35caj010a | Ude | Caixa de encaixar universal, enlace polos 2 lados. (material) | 7.000 | 0.25 | 1.75 |
| mt35caj010b | Ude | Caixa de encaixar universal, enlace polos 4 lados. (material) | 5.000 | 0.47 | 2.35 |
| mt35cun020a | m | Cable unipolar ES07Z1-K (AS), non propagador da chama, con conductor multifilar de cobre clase 5 (-K) de 1,5 mm² de sección, con illamento de composto termoplástico a base de poliolefina ceibe de halóxenos con baixa emisión de fumes e gases corrosivos (Z1), sendo a súa tensión asignada de 450/750 V. Segundo UNE 211025. (material) | 210.000 | 0.41 | 86.10 |
| mt35cun020b | m | Cable unipolar ES07Z1-K (AS), non propagador da chama, con conductor multifilar de cobre clase 5 (-K) de 2,5 mm² de sección, con illamento de composto termoplástico a base de poliolefina ceibe de halóxenos con baixa emisión de fumes e gases corrosivos (Z1), sendo a súa tensión asignada de 450/750 V. Segundo UNE 211025. (material) | 120.000 | 0.62 | 74.40 |
| mt35cun020c | m | Cable unipolar ES07Z1-K (AS), non propagador da chama, con conductor multifilar de cobre clase 5 (-K) de 4 mm² de sección, con illamento de composto termoplástico a base de poliolefina ceibe de halóxenos con baixa emisión de fumes e gases corrosivos (Z1), sendo a súa tensión asignada de 450/750 V. Segundo UNE 211025. (material) | 30.000 | 0.90 | 27.00 |
| mt33seg100a | Ude | Interruptor unipolar, gama básica, con tecla simple e marco de 1 elemento de cor branca e embelecedor de cor branca. (material) | 2.000 | 5.84 | 11.68 |
| mt33seg111a | Ude | Dobre interruptor, gama básica, con tecla dobre e marco de 1 elemento de cor branca e embelecedor de cor branca. (material) | 1.000 | 8.98 | 8.98 |
| mt33seg101a | Ude | Interruptor bipolar, gama básica, con tecla bipolar e marco de 1 elemento de cor branca e embelecedor de cor branca. (material) | 2.000 | 10.59 | 21.18 |
| mt33seg102a | Ude | Conmutador, serie básica, con tecla simple e marco de 1 elemento de cor branca e embelecedor de cor branca. (material) | 1.000 | 6.22 | 6.22 |
| mt33seg112a | Ude | Dobre conmutador, gama básica, con tecla dobre e marco de 1 elemento de cor branca e embelecedor de cor branca. (material) | 1.000 | 11.16 | 11.16 |
| mt33seg104a | Ude | Pulsador, gama básica, con tecla con símbolo de timbre e marco de 1 elemento de cor branca e embelecedor de cor branca. (material) | 1.000 | 6.58 | 6.58 |
| mt33seg105a | Ude | Zumbador 230 V, gama básica, con tapa e marco de 1 elemento de cor branca e embelecedor de cor branca. (material) | 1.000 | 20.71 | 20.71 |
| mt33seg107a | Ude | Base de enchufe de 16 A 2P+T, gama básica, con tapa e marco de 1 elemento de cor branca e embelecedor de cor branca. (material) | 3.000 | 6.22 | 18.66 |
| mt35www010 | Ude | Material auxiliar para instalacións eléctricas. (material) | 1.000 | 1.48 | 1.48 |
| mo001 | h | Oficial 1ª electricista. (man de obra) | 5.726 | 15.78 | 90.36 |
| mo093 | h | Axudante electricista. (man de obra) | 5.726 | 14.62 | 83.71 |
| % | % | Costes directos complementarios | 2 % | 507.13 | 10.14 |
|  |  | Custos directos |  |  | 517.27 |
