# Grupo electróxeno fixo trifásico, diesel, de 8 kVA de potencia, con cadro de conmutación de accionamento manual e interruptor automático magnetotérmico

- Propiedade do arquivo: CYPE INGENIEROS, S.A.
- Formato: FIEBDC-3/2002
- Divisa: EUR
- Custos indirectos: 3.00 %
- Gastos xerais: 13.00 %
- Beneficio industrial: 6.00 %
- IVE: 16.00 %

## I Instalacións

### IE Eléctricas

#### IER Xeradores de enerxía eléctrica

**IER010** Ude Grupo electróxeno fixo trifásico, diesel, de 8 kVA de potencia, con cadro de conmutación de accionamento manual e interruptor automático magnetotérmico.
Subministración e instalación de grupo electróxeno fixo sobre bancada de funcionamento automático, trifásico de 230/400 V de tensión, de 8 kVA de potencia, composto por alternador sen escobillas; motor diesel refrixerado por auga, con silenciador e depósito de combustible; cadro eléctrico de control; cadro de conmutación de accionamento manual; e interruptor automático magnetotérmico tetrapolar (4P). Ata accesorios necesarios para a súa correcta instalación. Totalmente montado, conexionado e posto en marcha pola empresa instaladora para a comprobación do seu correcto funcionamento.
Inclúe: Montaxe, fixación e nivelación. Conexionado e posta en marcha.
Criterio de medición de proxecto: Número de unidades previstas, segundo documentación gráfica de Proxecto.
Criterio de medición de obra: Medirase o número de unidades realmente executadas segundo especificacións do Proxecto.

| Código | Ud | Descrición | Rendemento | Prezo | Importe |
|---|---|---|---|---|---|
| mt35geg010aajO2 | Ude | Grupo electróxeno fixo sobre bancada de funcionamento automático, trifásico de 230/400 V de tensión, de 8 kVA de potencia, composto por alternador sen escobillas de 50 Hz de frecuencia; motor diesel de 1500 r.p.m. refrixerado por auga, con silenciador e depósito de combustible; cadro eléctrico de control; cadro de conmutación con contactores de accionamento manual calibrados a 25 A; e interruptor automático magnetotérmico tetrapolar (4P) calibrado a 10 A. (material) | 1.000 | 6176.10 | 6176.10 |
| mo001 | h | Oficial 1ª electricista. (man de obra) | 0.327 | 15.78 | 5.16 |
| mo093 | h | Axudante electricista. (man de obra) | 0.327 | 14.62 | 4.78 |
| % | % | Costes directos complementarios | 2 % | 6186.04 | 123.72 |
|  |  | Custos directos |  |  | 6309.76 |
