# Acometida soterrada de abastecimento de auga potable de 2 m de lonxitude

- Propiedade do arquivo: CYPE INGENIEROS, S.A.
- Formato: FIEBDC-3/2002
- Divisa: EUR
- Custos indirectos: 3.00 %
- Gastos xerais: 13.00 %
- Beneficio industrial: 6.00 %
- IVE: 16.00 %

## I Instalacións

### IF Fontanería

#### IFA Acometidas

**IFA010** Ude Acometida soterrada de abastecimento de auga potable de 2 m de lonxitude, formada por tubo de polietileno PE 100, de 32 mm de diámetro exterior, PN=10 atm e 2 mm de espesor e chave de corte aloxada en arqueta prefabricada de polipropileno.
Subministración e montaxe de acometida soterrada para abastecemento de auga potábel de 2 m de lonxitude, que une a rede xeral de distribución de auga potábel da empresa suministradora coa instalación xeral do edificio, continua en todo o seu percorrido sen unións ou empalmes intermedios non rexistrables, formada por tubo de polietileno PE 100, de 32 mm de diámetro exterior, PN=10 atm e 2 mm de espesor, colocada sobre cama ou leito de area de 15 cm de espesura, no fondo da gabia previamente escavada, debidamente compactada e nivelada mediante equipo manual con pisón vibrante, recheo lateral compactando ata os riles e posterior recheo coa mesma area ata 10 cm por riba da xeratriz superior do tubo; colar de toma en carga colocado sobre a rede xeral de distribución que serve de ligazón entre o empalme e a rede; chave de corte de esfera de 1" de diámetro con mando de cuadradiño colocada mediante unión roscada, situada xunto á edificación, fóra dos límites da propiedade, aloxada en arqueta prefabricada de polipropileno de 30x30x30 cm, colocada sobre soleira de formigón en masa HM-20/P/20/I de 15 cm de espesor. Ata p/p de accesorios e pezas especiais, demolición e erguido do firme existente, posterior reposición con formigón en masa HM-20/P/20/I, e conexión á rede. Sen incluír a escavación nin o posterior recheo principal. Totalmente montada, conexionada e probada pola empresa instaladora mediante as correspondentes probas de servizo (incluídas neste prezo).
Inclúe: Replanteo e trazado da acometida, coordinado co resto de instalacións ou elementos que poidan ter interferencias. Rotura do pavimento con compresor. Eliminación das terras soltas do fondo da excavación. Verquido e compactación do hormigón en formación de soleira. Colocación da arqueta prefabricada. Verquido da area no fondo da zanxa. Colocación da tubaxe. Montaxe da chave de corte. Colocación da tapa. Execución do recheo envolvente. Empalme da acometida coa rede xeral do Concello. Realización de probas de servizo.
Criterio de medición de proxecto: Número de unidades previstas, segundo documentación gráfica de Proxecto.
Criterio de medición de obra: Medirase o número de unidades realmente executadas segundo especificacións do Proxecto.

| Código | Ud | Descrición | Rendemento | Prezo | Importe |
|---|---|---|---|---|---|
| mt10hmf010Mp | m³ | Formigón HM-20/P/20/I, fabricado en central. (material) | 0.111 | 66.78 | 7.41 |
| mt01ara010 | m³ | Area de 0 a 5 mm de diámetro. (material) | 0.224 | 12.02 | 2.69 |
| mt37tpa012c | Ude | Collarín de toma en carga de PP, para tubo de polietileno, de 32 mm de diámetro exterior, segundo UNE-EN ISO 15874-3. (material) | 1.000 | 1.77 | 1.77 |
| mt37tpa011c | m | Acometida de polietileno PE 100, de 32 mm de diámetro exterior, PN=10 atm e 2 mm de espesor, segundo UNE-EN 12201-2, incluso p/p de accesorios de conexión e pezas especiais. (material) | 2.000 | 1.18 | 2.36 |
| mt11arp100a | Ude | Arqueta prefabricada de polipropileno, 30x30x30 cm. (material) | 1.000 | 16.50 | 16.50 |
| mt11arp050c | Ude | Tapa de PVC, para arquetas de fontanería de 30x30 cm. (material) | 1.000 | 13.51 | 13.51 |
| mt37sve030d | Ude | Válvula de esfera de latón niquelado para roscar de 1", con mando de cuadradiño. (material) | 1.000 | 9.40 | 9.40 |
| mt10hmf010Mp | m³ | Formigón HM-20/P/20/I, fabricado en central. | 0.150 | 66.78 | 10.02 |
| mq05pdm010b | h | Compresor portátil eléctrico 5 m³/min de caudal. (maquinaria) | 0.825 | 6.90 | 5.69 |
| mq05mai030 | h | Martelo pneumático. (maquinaria) | 0.825 | 4.08 | 3.37 |
| au00auh040 |  | Vibrador de formigón, eléctrico. | 1.000 | 0.00 | 0.00 |
| mo018 | h | Oficial 1ª construcción. (man de obra) | 0.109 | 15.28 | 1.67 |
| mo051 | h | Oficial 2ª construcción. (man de obra) | 1.271 | 15.05 | 19.13 |
| mo104 | h | Peón ordinario construcción. (man de obra) | 0.744 | 13.97 | 10.39 |
| mo006 | h | Oficial 1ª fontaneiro. (man de obra) | 4.254 | 15.78 | 67.13 |
| mo098 | h | Axudante fontaneiro. (man de obra) | 2.135 | 14.62 | 31.21 |
| % | % | Costes directos complementarios | 4 % | 202.25 | 8.09 |
|  |  | Custos directos |  |  | 210.34 |
