# Colector de polipropileno copolímero random (PP-R), de 75 mm de diámetro e saídas a un lado con conexión embridada, para centralización dun máximo de 3 contadores de 1/2" DN 15 mm

- Propiedade do arquivo: CYPE INGENIEROS, S.A.
- Formato: FIEBDC-3/2002
- Divisa: EUR
- Custos indirectos: 3.00 %
- Gastos xerais: 13.00 %
- Beneficio industrial: 6.00 %
- IVE: 16.00 %

## I Instalacións

### IF Fontanería

#### IFC Contadores

**IFC015** Ude Colector de polipropileno copolímero random (PP-R), de 75 mm de diámetro e saídas a un lado con conexión embridada, para centralización dun máximo de 3 contadores de 1/2" DN 15 mm.
Subministración e instalación de colector de polipropileno copolímero random (PP-R), de 75 mm de diámetro y saídas a un lado con conexión embridada, para centralización dun máximo de 3 contadores de 1/2" DN 15 mm, con chave de corte, chaves de entrada, billas de comprobación, válvulas de retención, chaves de saída e latiguillos. Ata soportes para o colector e demais material auxiliar. Totalmente montado, conexionado e probado. Sen incluír o prezo dos contadores divisionarios.
Inclúe: Replanteo. Colocación e fixación dos soportes do colector. Colocación e fixación de accesorios e pezas especiais. Colocación do colector. Conexionado.
Criterio de medición de proxecto: Número de unidades previstas, segundo documentación gráfica de Proxecto.
Criterio de medición de obra: Medirase o número de unidades realmente executadas segundo especificacións do Proxecto.

| Código | Ud | Descrición | Rendemento | Prezo | Importe |
|---|---|---|---|---|---|
| mt37smi010d | Ude | Válvula de bolboreta de aluminio "ITALSAN", con disco de latón e fundición dúctil, DN 65 mm. (material) | 1.000 | 60.47 | 60.47 |
| mt37cci010b | Ude | Colector de polipropileno copolímero random (PP-R), de 75 mm de diámetro e saídas a un lado con conexión embridada, para centralización de 3 contadores divisionarios de auga nunha columna, de 200x910 mm. Ata soporte e brida. Segundo UNE-EN ISO 15874-1, UNE-EN ISO 15874-2 e UNE 19900. (material) | 1.000 | 179.65 | 179.65 |
| mt37bci200a | Ude | Chave de entrada de latón "ITALSAN", DN 15 mm, precintable, con xunta e brida orientable e torca de unión de 3/4". (material) | 3.000 | 14.25 | 42.75 |
| mt37bci205a | Ude | Chave de saída de latón "ITALSAN", DN 15 mm, precintable, con dispositivo antirretorno e torca de unión de 3/4". (material) | 3.000 | 10.20 | 30.60 |
| mt37sgl012a | Ude | Billa de comprobación de latón, para roscar, de 1/2". (material) | 3.000 | 4.99 | 14.97 |
| mt37svr010a | Ude | Válvula de retención de latón para roscar de 1/2". (material) | 3.000 | 2.86 | 8.58 |
| mt37bci300a | Ude | Latiguiño de aceiro "ITALSAN", con rosca macho-femia de 3/4" e de 500 mm de lonxitude. (material) | 3.000 | 8.65 | 25.95 |
| mt37www010 | Ude | Material auxiliar para instalacións de fontanería. (material) | 1.000 | 1.40 | 1.40 |
| mo006 | h | Oficial 1ª fontaneiro. (man de obra) | 2.672 | 15.78 | 42.16 |
| mo098 | h | Axudante fontaneiro. (man de obra) | 1.336 | 14.62 | 19.53 |
| % | % | Costes directos complementarios | 2 % | 426.06 | 8.52 |
|  |  | Custos directos |  |  | 434.58 |
