# Grupo de presión para aprovechamiento de aguas pluviales

- Propiedade do arquivo: CYPE INGENIEROS, S.A.
- Formato: FIEBDC-3/2002
- Divisa: EUR
- Custos indirectos: 3.00 %
- Gastos xerais: 13.00 %
- Beneficio industrial: 6.00 %
- IVE: 16.00 %

## I Instalacións

### IF Fontanería

#### IFD Depósitos/grupos de presión

**IFD030** Ude Grupo de presión para aprovechamiento de aguas pluviales, con bomba centrífuga multietapas, de aceiro inoxidable, autoaspirante, alimentación monofásica 230V/50Hz, caudal máximo 5 m³/h, altura máxima de impulsión 42 m, altura máxima de aspiración 8 m, presión máxima de traballo 8 bar, potencia nominal do motor de 0,55 kW, protección IP 42, illamento clase F.
Subministración e instalación de grupo de presión para aprovechamiento de aguas pluviales, con bomba centrífuga multietapas, de aceiro inoxidable, autoaspirante, alimentación monofásica 230V/50Hz, caudal máximo 5 m³/h, altura máxima de impulsión 42 m, altura máxima de aspiración 8 m, presión máxima de traballo 8 bar, potencia nominal do motor de 0,55 kW, protección IP 42, illamento clase F, conexión de impulsión de 1", conexión de aspiración de 1", conexión de realimentación de agua potable de 3/4", depósito de realimentación de agua potable de 11 litros con válvula de flotador, cadro eléctrico con sistema electrónico de control, controlador de flujo e presostato, válvula de 3 vías accionada por interruptor de flotador e conexión para alarma antidesbordamiento. Totalmente montado, conexionado e posto en marcha pola empresa instaladora para a comprobación do seu correcto funcionamento.
Inclúe: Replanteo. Colocación e fixación do grupo de presión. Colocación e fixación de tuberías e accesorios. Conexionado. Posta en marcha.
Criterio de medición de proxecto: Número de unidades previstas, segundo documentación gráfica de Proxecto.
Criterio de medición de obra: Medirase o número de unidades realmente executadas segundo especificacións do Proxecto.

| Código | Ud | Descrición | Rendemento | Prezo | Importe |
|---|---|---|---|---|---|
| mt37bcw800a | Ude | Grupo de presión para aprovechamiento de aguas pluviales, con bomba centrífuga multietapas, de aceiro inoxidable, autoaspirante, alimentación monofásica 230V/50Hz, caudal máximo 5 m³/h, altura máxima de impulsión 42 m, altura máxima de aspiración 8 m, presión máxima de traballo 8 bar, potencia nominal do motor de 0,55 kW, protección IP 42, illamento clase F, conexión de impulsión de 1", conexión de aspiración de 1", conexión de realimentación de agua potable de 3/4", depósito de realimentación de agua potable de 11 litros con válvula de flotador, cadro eléctrico con sistema electrónico de control, controlador de flujo e presostato, válvula de 3 vías accionada por interruptor de flotador e conexión para alarma antidesbordamiento. (material) | 1.000 | 1736.30 | 1736.30 |
| mo006 | h | Oficial 1ª fontaneiro. (man de obra) | 0.540 | 15.78 | 8.52 |
| mo098 | h | Axudante fontaneiro. (man de obra) | 0.270 | 14.62 | 3.95 |
| % | % | Costes directos complementarios | 4 % | 1748.77 | 69.95 |
|  |  | Custos directos |  |  | 1818.72 |
