# Instalación interior de fontanería para cuarto de baño con dotación para: inodoro, lavabo sinxelo, bañeira, bidé, realizada con polietileno reticulado (PE-X), para a rede de auga fría e quente

- Propiedade do arquivo: CYPE INGENIEROS, S.A.
- Formato: FIEBDC-3/2002
- Divisa: EUR
- Custos indirectos: 3.00 %
- Gastos xerais: 13.00 %
- Beneficio industrial: 6.00 %
- IVE: 16.00 %

## I Instalacións

### IF Fontanería

#### IFI Instalación interior

**IFI010** Ude Instalación interior de fontanería para cuarto de baño con dotación para: inodoro, lavabo sinxelo, bañeira, bidé, realizada con polietileno reticulado (PE-X), para a rede de auga fría e quente.
Subministración e montaxe de instalación interior de fontanaría para cuarto de baño con dotación para: inodoro, lavabo sinxelo, bañeira, bidé, realizada con tubo de polietileno reticulado (PE-X), para a rede de auga fría e quente que conecta a derivación particular o unha das súas ramificacións con cada un dos aparatos sanitarios, cos diámetros necesarios para cada punto de servizo. Ata chaves de paso de cuarto húmido para o corte do suministro de auga, de polietileno reticulado (PE-X), p/p de material auxiliar para montaxe e suxeción á obra, derivación particular, accesorios de derivacións. Totalmente montada, conexionada e probada pola empresa instaladora mediante as correspondentes probas de servizo (incluídas neste prezo).
Inclúe: Replanteo do percorrido das tubaxes e da situación das chaves. Colocación e fixación de tubaxes e chaves. Realización de probas de servizo.
Criterio de medición de proxecto: Número de unidades previstas, segundo documentación gráfica de Proxecto.
Criterio de medición de obra: Medirase o número de unidades realmente executadas segundo especificacións do Proxecto.

| Código | Ud | Descrición | Rendemento | Prezo | Importe |
|---|---|---|---|---|---|
| mt37tpu400a | Ude | Material auxiliar para montaxe e suxección á obra de as tuberías de polietileno reticulado (PE-X), serie 5, de 16 mm de diámetro exterior. (material) | 13.500 | 0.08 | 1.08 |
| mt37tpu010ag | m | Tubo de polietileno reticulado (PE-X), serie 5, de 16 mm de diámetro exterior, serie 5, PN=6 atm e 1,8 mm de espesor, segundo UNE-EN ISO 15875-2, co prezo incrementado o 30% en concepto de accesorios e pezas especiais. (material) | 13.500 | 2.04 | 27.54 |
| mt37tpu400b | Ude | Material auxiliar para montaxe e suxección á obra de as tuberías de polietileno reticulado (PE-X), serie 5, de 20 mm de diámetro exterior. (material) | 5.400 | 0.10 | 0.54 |
| mt37tpu010bg | m | Tubo de polietileno reticulado (PE-X), serie 5, de 20 mm de diámetro exterior, serie 5, PN=6 atm e 1,9 mm de espesor, segundo UNE-EN ISO 15875-2, co prezo incrementado o 30% en concepto de accesorios e pezas especiais. (material) | 5.400 | 2.50 | 13.50 |
| mt37tpu400b | Ude | Material auxiliar para montaxe e suxección á obra de as tuberías de polietileno reticulado (PE-X), serie 5, de 20 mm de diámetro exterior. | 8.500 | 0.10 | 0.85 |
| mt37tpu010bg | m | Tubo de polietileno reticulado (PE-X), serie 5, de 20 mm de diámetro exterior, serie 5, PN=6 atm e 1,9 mm de espesor, segundo UNE-EN ISO 15875-2, co prezo incrementado o 30% en concepto de accesorios e pezas especiais. | 8.500 | 2.50 | 21.25 |
| mt37tpu400c | Ude | Material auxiliar para montaxe e suxección á obra de as tuberías de polietileno reticulado (PE-X), serie 5, de 25 mm de diámetro exterior. (material) | 8.500 | 0.17 | 1.45 |
| mt37tpu010cg | m | Tubo de polietileno reticulado (PE-X), serie 5, de 25 mm de diámetro exterior, serie 5, PN=6 atm e 2,3 mm de espesor, segundo UNE-EN ISO 15875-2, co prezo incrementado o 30% en concepto de accesorios e pezas especiais. (material) | 8.500 | 4.43 | 37.66 |
| mt37avu150b | Ude | Válvula de asento, de bronce, de 20 mm de diámetro, con dous elementos de conexión. (material) | 1.000 | 76.93 | 76.93 |
| mt37avu150c | Ude | Válvula de asento, de bronce, de 25 mm de diámetro, con dous elementos de conexión. (material) | 1.000 | 83.73 | 83.73 |
| op00ato010 |  | Atornillador. | 1.000 | 0.00 | 0.00 |
| op00mar010 |  | Martillo. | 1.000 | 0.00 | 0.00 |
| op00tal010 |  | Taladro. | 1.000 | 0.00 | 0.00 |
| mo006 | h | Oficial 1ª fontaneiro. (man de obra) | 7.712 | 15.78 | 121.70 |
| mo098 | h | Axudante fontaneiro. (man de obra) | 7.712 | 14.62 | 112.75 |
| % | % | Costes directos complementarios | 2 % | 498.98 | 9.98 |
|  |  | Custos directos |  |  | 508.96 |
