# Conxunto de regulación con armario, de caudal nominal 4 kg/h, para instalación receptora con contador tipo G-4

- Propiedade do arquivo: CYPE INGENIEROS, S.A.
- Formato: FIEBDC-3/2002
- Divisa: EUR
- Custos indirectos: 3.00 %
- Gastos xerais: 13.00 %
- Beneficio industrial: 6.00 %
- IVE: 16.00 %

## I Instalacións

### IG Gas

#### IGA Acometidas

**IGA030** Ude Conxunto de regulación con armario, de caudal nominal 4 kg/h, para instalación receptora con contador tipo G-4.
Suministro e instalación de conxunto de regulación con armario, de caudal nominal 4 kg/h, composto de: toma de presión á entrada de 0,4 a 5 bar, chave de entrada para cobre de 20/22 mm de diámetro, filtro, regulador para unha presión de saída de 150 mbar con válvula de seguridade por exceso de presión incorporada do contador G-4 (non incluido neste prezo) e armario de poliéster de fibra de vidro autoextinguible de 485x350x195 mm, para instalación receptora con contador tipo G-4. Ata elementos de fixación e vaina de PVC. Totalmente montado, conexionado e probado.
Inclúe: Colocación e fixación do armario. Colocación de tubos e pezas especiais. Colocación e fixación de elementos de regulación e seguridade. Conexionado.
Criterio de medición de proxecto: Número de unidades previstas, segundo documentación gráfica de Proxecto.
Criterio de medición de obra: Medirase o número de unidades realmente executadas segundo especificacións do Proxecto.

| Código | Ud | Descrición | Rendemento | Prezo | Importe |
|---|---|---|---|---|---|
| mt43reg110a | Ude | Conxunto de regulación con armario, de caudal nominal 4 kg/h, composto de: toma de presión á entrada de 0,4 a 5 bar, chave de entrada para cobre de 20/22 mm de diámetro, filtro, regulador para unha presión de saída de 150 mbar con válvula de seguridade por exceso de presión incorporada do contador G-4 (non incluido neste prezo) e armario de poliéster de fibra de vidro autoextinguible de 485x350x195 mm. (material) | 1.000 | 180.00 | 180.00 |
| mt43www010 | Ude | Material auxiliar para instalacións de gas. (material) | 1.000 | 1.40 | 1.40 |
| mo008 | h | Oficial 1ª instalador de gas. (man de obra) | 4.370 | 15.78 | 68.96 |
| mo100 | h | Axudante instalador de gas. (man de obra) | 2.185 | 14.62 | 31.94 |
| % | % | Costes directos complementarios | 2 % | 282.30 | 5.65 |
|  |  | Custos directos |  |  | 287.95 |
