# Batería para gas natural de presión máxima de operación (MOP) inferior a 0,05 bar

- Propiedade do arquivo: CYPE INGENIEROS, S.A.
- Formato: FIEBDC-3/2002
- Divisa: EUR
- Custos indirectos: 3.00 %
- Gastos xerais: 13.00 %
- Beneficio industrial: 6.00 %
- IVE: 16.00 %

## I Instalacións

### IG Gas

#### IGC Contadores

**IGC010** Ude Batería para gas natural de presión máxima de operación (MOP) inferior a 0,05 bar, para centralización en local técnico dun máximo de 12 contadores de gas tipo G-4 en catro filas, situada en planta baixa.
Suministro e instalación de batería para gas natural de tubo de cobre, de presión máxima de operación (MOP) inferior a 0,05 bar, para centralización en local técnico (non incluido no prezo) dun máximo de 12 contadores de gas tipo G-4 en catro filas, situada en planta baixa, conectada ós montantes individuais ascendentes e á instalación común, sen incluir o prezo dos contadores. Ata soportes para a batería, colector, chaves de corte, limitadores de caudal, soportes de contador, tomas de presión e placas de indicación. Totalmente montada, conexionada e probada.
Inclúe: Replanteo. Colocación e fixación do soporte de batería. Colocación e fixación de accesorios e pezas especiais. Colocación da batería. Conexionado.
Criterio de medición de proxecto: Número de unidades previstas, segundo documentación gráfica de Proxecto.
Criterio de medición de obra: Medirase o número de unidades realmente executadas segundo especificacións do Proxecto.

| Código | Ud | Descrición | Rendemento | Prezo | Importe |
|---|---|---|---|---|---|
| mt43ccg110u | Ude | Batería de tubo de cobre para centralización de 12 contadores de gas tipo G-4 en 4 filas, para gas natural, incluso colector, toma de presión de entrada, chaves de corte, limitadores de caudal, soportes de contador, tomas de presión de saída e placas de indicación do piso e porta da vivenda á que suministra. (material) | 1.000 | 1349.41 | 1349.41 |
| mt43www010 | Ude | Material auxiliar para instalacións de gas. (material) | 2.200 | 1.40 | 3.08 |
| mo008 | h | Oficial 1ª instalador de gas. (man de obra) | 5.818 | 15.78 | 91.81 |
| mo100 | h | Axudante instalador de gas. (man de obra) | 2.909 | 14.62 | 42.53 |
| % | % | Costes directos complementarios | 2 % | 1486.83 | 29.74 |
|  |  | Custos directos |  |  | 1516.57 |
