# Equipo de protección catódica, para depósito de gases licuados do petróleo (GLP), soterrado, de chapa de aceiro, "REPSOL", con unha capacidade de 2450 litros

- Propiedade do arquivo: CYPE INGENIEROS, S.A.
- Formato: FIEBDC-3/2002
- Divisa: EUR
- Custos indirectos: 3.00 %
- Gastos xerais: 13.00 %
- Beneficio industrial: 6.00 %
- IVE: 16.00 %

## I Instalacións

### IG Gas

#### IGD Depósitos

**IGD112** Ude Equipo de protección catódica, para depósito de gases licuados do petróleo (GLP), soterrado, de chapa de aceiro, "REPSOL", con unha capacidade de 2450 litros.
Subministración e instalación de equipo de protección catódica formado por 4 ánodos ensacados recubertos dunha mistura de xeso e bentonita e cable de unión con terminais, para depósito de gases licuados do petróleo (GLP), soterrado, de chapa de aceiro, "REPSOL", cunha capacidade de 2450 litros. Ata caixa de conexións e soporte. Totalmente montado, conectado e probado.
Inclúe: Replanteo. Montaje de la protección catódica. Conexionado.
Criterio de medición de proxecto: Número de unidades previstas, segundo documentación gráfica de Proxecto.
Criterio de medición de obra: Medirase o número de unidades realmente executadas segundo especificacións do Proxecto.

| Código | Ud | Descrición | Rendemento | Prezo | Importe |
|---|---|---|---|---|---|
| mt43dep022b | Ude | Equipo de protección catódica formado por 4 ánodos ensacados recubertos dunha mistura de xeso e bentonita e cable de unión con terminais, para depósito de gases licuados do petróleo (GLP), soterrado, de chapa de aceiro, "REPSOL", con unha capacidade de 2450 litros. (material) | 1.000 | 88.20 | 88.20 |
| mt43dep050 | Ude | Caixa de conexións formada por armario metálico, de 200x200x150 mm, grao de protección IP65, con porta e pechadura de triángulo. (material) | 1.000 | 67.82 | 67.82 |
| mt43dep052 | Ude | Soporte de piso para caixa de conexións, formado por pé, mastro de aceiro galvanizado de 1,5 m de lonxitude e base para fixación de armario. (material) | 1.000 | 38.00 | 38.00 |
| mo008 | h | Oficial 1ª instalador de gas. (man de obra) | 0.432 | 15.78 | 6.82 |
| mo100 | h | Axudante instalador de gas. (man de obra) | 0.432 | 14.62 | 6.32 |
| % | % | Costes directos complementarios | 2 % | 207.16 | 4.14 |
|  |  | Custos directos |  |  | 211.30 |
