# Tubería para instalación interior de gas, colocada superficialmente, formada por tubo de cobre estirado en frío sen soldadura, diámetro D=10/12 mm

- Propiedade do arquivo: CYPE INGENIEROS, S.A.
- Formato: FIEBDC-3/2002
- Divisa: EUR
- Custos indirectos: 3.00 %
- Gastos xerais: 13.00 %
- Beneficio industrial: 6.00 %
- IVE: 16.00 %

## I Instalacións

### IG Gas

#### IGI Instalación interior

**IGI005** m Tubería para instalación interior de gas, colocada superficialmente, formada por tubo de cobre estirado en frío sen soldadura, diámetro D=10/12 mm.
Subministración e montaxe de tubaxe para instalación interior de gas, colocada superficialmente e fixada ó paramento, formada por tubo de cobre estirado en frío sen soldadura, diámetro D=10/12 mm e 1 mm de espesor. Ata p/p de material auxiliar para montaxe e suxeción á obra, accesorios e pezas especiais colocados mediante soldadura forte por capilaridade. Totalmente montada, conexionada e probada pola empresa instaladora mediante as correspondentes probas de servizo (incluídas neste prezo).
Inclúe: Replanteo do recorrido das tuberías. Colocación e fixación de tubos, accesorios e pezas especiais. Realización de probas de servizo.
Criterio de medición de proxecto: Lonxitude medida segundo documentación gráfica de Proxecto.
Criterio de medición de obra: Medirase a lonxitude realmente executada segundo especificacións do Proxecto.

| Código | Ud | Descrición | Rendemento | Prezo | Importe |
|---|---|---|---|---|---|
| mt43tco400a | Ude | Material auxiliar para montaxe e suxección á obra de as tuberías de cobre estirado en frío sen soldadura, diámetro D=10/12 mm. (material) | 1.000 | 0.08 | 0.08 |
| mt43tco010ad | m | Tubo de cobre estirado en frío sen soldadura, diámetro D=10/12 mm e 1 mm de espesor, segundo UNE-EN 1057, co prezo incrementado o 15% en concepto de accesorios e pezas especiais. (material) | 1.000 | 1.89 | 1.89 |
| op00ato010 |  | Atornillador. | 1.000 | 0.00 | 0.00 |
| op00mar010 |  | Martillo. | 1.000 | 0.00 | 0.00 |
| op00tal010 |  | Taladro. | 1.000 | 0.00 | 0.00 |
| mo008 | h | Oficial 1ª instalador de gas. (man de obra) | 0.143 | 15.78 | 2.26 |
| mo100 | h | Axudante instalador de gas. (man de obra) | 0.143 | 14.62 | 2.09 |
| % | % | Costes directos complementarios | 2 % | 6.32 | 0.13 |
|  |  | Custos directos |  |  | 6.45 |
