# Instalación interior de gas en vivenda de edificio plurifamiliar

- Propiedade do arquivo: CYPE INGENIEROS, S.A.
- Formato: FIEBDC-3/2002
- Divisa: EUR
- Custos indirectos: 3.00 %
- Gastos xerais: 13.00 %
- Beneficio industrial: 6.00 %
- IVE: 16.00 %

## I Instalacións

### IG Gas

#### IGI Instalación interior

**IGI010** Ude Instalación interior de gas en vivenda de edificio plurifamiliar, con dotación para os seguintes aparatos: 1 de cocción, 1 mixto, de calefacción e A.Q.S. realizada con tubería de cobre, con vaina plástica, composta de: tramo comprendido entre a chave de vivenda e a ramificación da cociña de 22 mm de diámetro e 8 m de longitude, ramificación da cociña de 18 mm de diámetro e 3 m de lonxitude, ramificación do aparato ou aparatos de calefacción e de A.Q.S. de 22 mm de diámetro e 3 m de lonxitude.
Instalación interior de gas en vivenda de edificio plurifamiliar, con dotación para os seguintes aparellos: 1 de cocción, 1 mixto, de calefacción e A.Q.S. realizada con tubaxe de cobre, con vaina plástica, que conecta a chave de vivenda (non incluída neste prezo) con cada un dous aparellos a gas, composta dos seguintes tramos: tramo comprendido entre a chave de vivenda e a ramificación da instalación que vai á cociña de 22 mm de diámetro e 8 m de lonxitude, ramificación da instalación que alimenta a a cociña de 18 mm de diámetro e 3 m de lonxitude, ramificación da instalación que alimenta a o aparato ou aparatos de calefacción e de A.Q.S. de 22 mm de diámetro e 3 m de lonxitude. Ata chaves macho-macho de conexión de aparello para ou corte de subministración de gas, con pata e conexións por xunta plana, p/p de pasta de recheo e elementos de suxección, colocados mediante soldadura por capilaridade. Totalmente montada, conectada e probada pola empresa instaladora mediante as correspondentes probas de servizo (incluídas neste prezo).
Inclúe: Replanteo do recorrido das tuberías e da situación das chaves. Colocación da vaina. Colocación e fixación de tuberías e chaves. Realización de probas de servizo.
Criterio de medición de proxecto: Número de unidades previstas, segundo documentación gráfica de Proxecto.
Criterio de medición de obra: Medirase o número de unidades realmente executadas segundo especificacións do Proxecto.

| Código | Ud | Descrición | Rendemento | Prezo | Importe |
|---|---|---|---|---|---|
| mt43tco010dg | m | Tubo de cobre estirado en frío sen soldadura, diámetro D=20/22 mm e 1 mm de espesor, segundo UNE-EN 1057, co prezo incrementado o 30% en concepto de accesorios e pezas especiais. (material) | 8.000 | 3.86 | 30.88 |
| mt43tco010cg | m | Tubo de cobre estirado en frío sen soldadura, diámetro D=16/18 mm e 1 mm de espesor, segundo UNE-EN 1057, co prezo incrementado o 30% en concepto de accesorios e pezas especiais. (material) | 3.000 | 3.12 | 9.36 |
| mt43tco010dg | m | Tubo de cobre estirado en frío sen soldadura, diámetro D=20/22 mm e 1 mm de espesor, segundo UNE-EN 1057, co prezo incrementado o 30% en concepto de accesorios e pezas especiais. | 3.000 | 3.86 | 11.58 |
| mt35aia090md | m | Tubo ríxido de PVC, enchufable, curvable en quente, de cor negra, de 32 mm de diámetro nominal, para canalización fixa en superficie. Resistencia á compresión 1250 N, resistencia ó impacto 2 xulios, temperatura de traballo -5°C ata 60°C, con grao de protección IP 547 segundo UNE 20324, propiedades eléctricas: illante, non propagador da chama. Segundo UNE-EN 61386-1 e UNE-EN 61386-22. Incluso p/p de abrazadeiras, elementos de suxección e accesorios (curvas, manguitos, tes, codos e curvas flexibles). (material) | 11.200 | 2.17 | 24.30 |
| mt27tec020 | kg | Pasta hidrófuga. (material) | 0.448 | 0.45 | 0.20 |
| mt43acv010b | Ude | Chave macho-macho con pata e conexións por xunta plana, con rosca cilíndrica GAS de 1/2" de diámetro, segundo UNE 60718. (material) | 1.000 | 10.04 | 10.04 |
| mt43acv010c | Ude | Chave macho-macho con pata e conexións por xunta plana, con rosca cilíndrica GAS de 3/4" de diámetro, segundo UNE 60718. (material) | 1.000 | 10.26 | 10.26 |
| mo008 | h | Oficial 1ª instalador de gas. (man de obra) | 3.362 | 15.78 | 53.05 |
| mo100 | h | Axudante instalador de gas. (man de obra) | 3.362 | 14.62 | 49.15 |
| % | % | Costes directos complementarios | 2 % | 198.82 | 3.98 |
|  |  | Custos directos |  |  | 202.80 |
