# Talo normalizado para acometida de gas, con transición de tubo de polietileno de 32 mm a tubo de aceiro de 1"

- Propiedade do arquivo: CYPE INGENIEROS, S.A.
- Formato: FIEBDC-3/2002
- Divisa: EUR
- Custos indirectos: 3.00 %
- Gastos xerais: 13.00 %
- Beneficio industrial: 6.00 %
- IVE: 16.00 %

## I Instalacións

### IG Gas

#### IGW Elementos

**IGW001** Ude Talo normalizado para acometida de gas, con transición de tubo de polietileno de 32 mm a tubo de aceiro de 1".
Subministración e instalación de talo normalizado para acometida de gas, con transición de tubo de polietileno de 32 mm a tubo de aceiro de 1", con enlace monobloc e vaina metálica de protección do enlace rechea de resina de poliuretano como protección antihumedade. Totalmente montado, conexionado e probado.
Inclúe: Replanteo. Colocación do talo. Conexionado.
Criterio de medición de proxecto: Número de unidades previstas, segundo documentación gráfica de Proxecto.
Criterio de medición de obra: Medirase o número de unidades realmente executadas segundo especificacións do Proxecto.

| Código | Ud | Descrición | Rendemento | Prezo | Importe |
|---|---|---|---|---|---|
| mt43tal010g | Ude | Talo normalizado para acometida de gas, con transición de tubo de polietileno de 32 mm a tubo de aceiro de 1", con enlace monobloc e vaina metálica de protección do enlace rechea de resina de poliuretano como protección antihumedade. (material) | 1.000 | 27.71 | 27.71 |
| mt43www010 | Ude | Material auxiliar para instalacións de gas. (material) | 1.000 | 1.40 | 1.40 |
| mo008 | h | Oficial 1ª instalador de gas. (man de obra) | 0.109 | 15.78 | 1.72 |
| mo100 | h | Axudante instalador de gas. (man de obra) | 0.109 | 14.62 | 1.59 |
| % | % | Costes directos complementarios | 2 % | 32.42 | 0.65 |
|  |  | Custos directos |  |  | 33.07 |
