# Interruptor crepuscular con célula fotoeléctrica integrada, grao de protección IP55 e IK 07, 10 A, para mando automático de lámpadas incandescentes de 600 W de potencia total instalada

- Propiedade do arquivo: CYPE INGENIEROS, S.A.
- Formato: FIEBDC-3/2002
- Divisa: EUR
- Custos indirectos: 3.00 %
- Gastos xerais: 13.00 %
- Beneficio industrial: 6.00 %
- IVE: 16.00 %

## I Instalacións

### II Iluminación

#### IIC Sistemas de control e regulación

**IIC010** Ude Interruptor crepuscular con célula fotoeléctrica integrada, grao de protección IP55 e IK 07, 10 A, para mando automático de lámpadas incandescentes de 600 W de potencia total instalada.
Subministración e instalación de interruptor crepuscular con célula fotoeléctrica integrada, grao de protección IP55 e IK 07, 10 A, 230 V e 50 Hz, para mando automático da iluminación composta de lámpadas incandescentes de 600 W de potencia total instalada. Incluso accesorios, suxeccións de ancoraxe e material auxiliar. Totalmente montado, conexionado e comprobado.
Inclúe: Replanteo. Montaxe, fixación e nivelación. Conexionado.
Criterio de medición de proxecto: Número de unidades previstas, segundo documentación gráfica de Proxecto.
Criterio de medición de obra: Medirase o número de unidades realmente executadas segundo especificacións do Proxecto.

| Código | Ud | Descrición | Rendemento | Prezo | Importe |
|---|---|---|---|---|---|
| mt34crg010a | Ude | Interruptor crepuscular con célula fotoeléctrica integrada, grao de protección IP55 e IK 07, para unha potencia máxima de lámpadas incandescentes ou halóxenas 1400 W, lámpadas halóxenas de baixo voltaxe 500 VA e lámpadas fluorescentes 400 VA, 10 A, 230 V e 50 Hz, luminancia 0,5 a 2000 lux e retardo de conexión e desconexión. (material) | 1.000 | 84.43 | 84.43 |
| mo001 | h | Oficial 1ª electricista. (man de obra) | 0.138 | 15.78 | 2.18 |
| mo093 | h | Axudante electricista. (man de obra) | 0.138 | 14.62 | 2.02 |
| % | % | Costes directos complementarios | 2 % | 88.63 | 1.77 |
|  |  | Custos directos |  |  | 90.40 |
