# Luminaria de celosía redonda transparente, de 680 mm de diámetro e 142 mm de altura, para 2 lámpadas fluorescentes TC-L de 55 W

- Propiedade do arquivo: CYPE INGENIEROS, S.A.
- Formato: FIEBDC-3/2002
- Divisa: EUR
- Custos indirectos: 3.00 %
- Gastos xerais: 13.00 %
- Beneficio industrial: 6.00 %
- IVE: 16.00 %

## I Instalacións

### II Iluminación

#### III Interior

**III010** Ude Luminaria de celosía redonda transparente, de 680 mm de diámetro e 142 mm de altura, para 2 lámpadas fluorescentes TC-L de 55 W.
Suministro e instalación de luminaria de celosía redonda transparente, de 680 mm de diámetro e 142 mm de altura, para 2 lámpadas fluorescentes TC-L de 55 W con difusor de policarbonato transparente, estabilizado para UV con prismas interiores, reflector branco diáfano e balasto electrónico. Ata lámparas, accesorios, suxeccións de ancoraxe e material auxiliar. Totalmente montada, conexionada e comprobada.
Inclúe: Replanteo. Montaxe, fixación e nivelación. Conexionado. Colocación de lámpadas e accesorios.
Criterio de medición de proxecto: Número de unidades previstas, segundo documentación gráfica de Proxecto.
Criterio de medición de obra: Medirase o número de unidades realmente executadas segundo especificacións do Proxecto.

| Código | Ud | Descrición | Rendemento | Prezo | Importe |
|---|---|---|---|---|---|
| mt34zum020d | Ude | Luminaria de celosía redonda transparente, de 680 mm de diámetro e 142 mm de altura, para 2 lámpadas fluorescentes TC-L de 55 W, con difusor de policarbonato transparente, estabilizado para UV con prismas interiores, reflector branco diáfano e balasto electrónico. (material) | 1.000 | 353.30 | 353.30 |
| mt34tuf020j | Ude | Lámpada fluorescente compacta TC-L de 55 W. (material) | 2.000 | 5.52 | 11.04 |
| mt34www011 | Ude | Material auxiliar para instalación de aparatos de iluminación. (material) | 1.000 | 0.90 | 0.90 |
| mo001 | h | Oficial 1ª electricista. (man de obra) | 0.327 | 15.78 | 5.16 |
| mo093 | h | Axudante electricista. (man de obra) | 0.327 | 14.62 | 4.78 |
| % | % | Costes directos complementarios | 2 % | 375.18 | 7.50 |
|  |  | Custos directos |  |  | 382.68 |
