# Luminaria de teito Downlight, de 250 mm de diámetro, para 2 lámpadas fluorescentes TC-D de 26 W

- Propiedade do arquivo: CYPE INGENIEROS, S.A.
- Formato: FIEBDC-3/2002
- Divisa: EUR
- Custos indirectos: 3.00 %
- Gastos xerais: 13.00 %
- Beneficio industrial: 6.00 %
- IVE: 16.00 %

## I Instalacións

### II Iluminación

#### III Interior

**III100** Ude Luminaria de teito Downlight, de 250 mm de diámetro, para 2 lámpadas fluorescentes TC-D de 26 W.
Suministro e instalación de luminaria de teito Downlight, de 250 mm de diámetro, para 2 lámpadas fluorescentes TC-D de 26 W; con cerco exterior e corpo interior de aluminio inxectado, lacado, cor branca; reflector de aluminio de alta pureza e balasto magnético; protección IP 20 e illamento clase F. Ata lámparas, accesorios, suxeccións e material auxiliar. Totalmente montada, conexionada e comprobada.
Inclúe: Replanteo. Montaxe, fixación e nivelación. Conexionado. Colocación de lámpadas e accesorios.
Criterio de medición de proxecto: Número de unidades previstas, segundo documentación gráfica de Proxecto.
Criterio de medición de obra: Medirase o número de unidades realmente executadas segundo especificacións do Proxecto.

| Código | Ud | Descrición | Rendemento | Prezo | Importe |
|---|---|---|---|---|---|
| mt34lam030cb | Ude | Luminaria de teito Downlight, de 250 mm de diámetro, para 2 lámpadas fluorescentes TC-D de 26 W; con cerco exterior e corpo interior de aluminio inxectado, lacado, cor branca; reflector de aluminio de alta pureza e balasto magnético; protección IP 20 e illamento clase F. (material) | 1.000 | 85.48 | 85.48 |
| mt34tuf020o | Ude | Lámpada fluorescente compacta TC-D de 26 W. (material) | 2.000 | 4.47 | 8.94 |
| mt34www011 | Ude | Material auxiliar para instalación de aparatos de iluminación. (material) | 1.000 | 0.90 | 0.90 |
| mo001 | h | Oficial 1ª electricista. (man de obra) | 0.436 | 15.78 | 6.88 |
| mo093 | h | Axudante electricista. (man de obra) | 0.436 | 14.62 | 6.37 |
| % | % | Costes directos complementarios | 2 % | 108.57 | 2.17 |
|  |  | Custos directos |  |  | 110.74 |
