# Luminaria de superficie, de 652x652x100 mm, para 4 lámpadas fluorescentes TL de 18 W

- Propiedade do arquivo: CYPE INGENIEROS, S.A.
- Formato: FIEBDC-3/2002
- Divisa: EUR
- Custos indirectos: 3.00 %
- Gastos xerais: 13.00 %
- Beneficio industrial: 6.00 %
- IVE: 16.00 %

## I Instalacións

### II Iluminación

#### III Interior

**III140** Ude Luminaria de superficie, de 652x652x100 mm, para 4 lámpadas fluorescentes TL de 18 W.
Suministro e instalación de luminaria de superficie, de 652x652x100 mm, para 4 lámpadas fluorescentes TL de 18 W, con corpo de luminaria de chapa de aceiro lacado en cor branca, cantoneiras de ABS e lamas transversais estriadas; reflector de aluminio brillante; balasto magnético; protección IP 20 e illamento clase F. Ata lámparas, accesorios, suxeccións e material auxiliar. Totalmente montada, conexionada e comprobada.
Inclúe: Replanteo. Montaxe, fixación e nivelación. Conexionado. Colocación de lámpadas e accesorios.
Criterio de medición de proxecto: Número de unidades previstas, segundo documentación gráfica de Proxecto.
Criterio de medición de obra: Medirase o número de unidades realmente executadas segundo especificacións do Proxecto.

| Código | Ud | Descrición | Rendemento | Prezo | Importe |
|---|---|---|---|---|---|
| mt34lam120cs | Ude | Luminaria de superficie, de 652x652x100 mm, para 4 lámpadas fluorescentes TL de 18 W, con corpo de luminaria de chapa de aceiro lacado en cor branca, cantoneiras de ABS e lamas transversais estriadas; reflector de aluminio brillante; balasto magnético; protección IP 20 e illamento clase F. (material) | 1.000 | 115.31 | 115.31 |
| mt34tuf010k | Ude | Tubo fluorescente TL de 18 W. (material) | 4.000 | 7.21 | 28.84 |
| mt34www011 | Ude | Material auxiliar para instalación de aparatos de iluminación. (material) | 1.000 | 0.90 | 0.90 |
| mo001 | h | Oficial 1ª electricista. (man de obra) | 0.163 | 15.78 | 2.57 |
| mo093 | h | Axudante electricista. (man de obra) | 0.163 | 14.62 | 2.38 |
| % | % | Costes directos complementarios | 2 % | 150.00 | 3.00 |
|  |  | Custos directos |  |  | 153.00 |
