# Luminaria de mesa orientable, de 725x220x55 mm, para 1 lámpada fluorescente TC-L de 55 W

- Propiedade do arquivo: CYPE INGENIEROS, S.A.
- Formato: FIEBDC-3/2002
- Divisa: EUR
- Custos indirectos: 3.00 %
- Gastos xerais: 13.00 %
- Beneficio industrial: 6.00 %
- IVE: 16.00 %

## I Instalacións

### II Iluminación

#### III Interior

**III190** Ude Luminaria de mesa orientable, de 725x220x55 mm, para 1 lámpada fluorescente TC-L de 55 W.
Suministro e instalación de luminaria de mesa orientable, de 725x220x55 mm, para 1 lámpada fluorescente TC-L de 55 W, con corpo de luminaria de aluminio, cor titanio; difusor acrílico microprismático de luz directa e difusor acrílico transparente de luz indirecta; protección IP 20 e illamento clase F; detector de movemento; interruptor con célula fotoeléctrica; mástil de 1,1 m de altura e sistema de ancoraxe de aceiro inoxidable. Ata lámparas, accesorios, suxeccións e material auxiliar. Totalmente montada, conexionada e comprobada.
Inclúe: Replanteo. Montaxe e nivelación. Conexionado. Colocación de lámpadas e accesorios.
Criterio de medición de proxecto: Número de unidades previstas, segundo documentación gráfica de Proxecto.
Criterio de medición de obra: Medirase o número de unidades realmente executadas segundo especificacións do Proxecto.

| Código | Ud | Descrición | Rendemento | Prezo | Importe |
|---|---|---|---|---|---|
| mt34lyd160a | Ude | Luminaria de mesa orientable, de 725x220x55 mm, para 1 lámpada fluorescente TC-L de 55 W, con corpo de luminaria de aluminio, cor titanio; difusor acrílico microprismático de luz directa e difusor acrílico transparente de luz indirecta; protección IP 20 e illamento clase F; detector de movemento; interruptor con célula fotoeléctrica; mástil de 1,1 m de altura e sistema de ancoraxe de aceiro inoxidable. (material) | 1.000 | 675.68 | 675.68 |
| mt34tuf020j | Ude | Lámpada fluorescente compacta TC-L de 55 W. (material) | 1.000 | 5.52 | 5.52 |
| mo001 | h | Oficial 1ª electricista. (man de obra) | 0.131 | 15.78 | 2.07 |
| mo093 | h | Axudante electricista. (man de obra) | 0.131 | 14.62 | 1.92 |
| % | % | Costes directos complementarios | 2 % | 685.19 | 13.70 |
|  |  | Custos directos |  |  | 698.89 |
