# Carril electrificado trifásico universal, para colocación empotrada, de 56x32,5 mm, acabado branco mate

- Propiedade do arquivo: CYPE INGENIEROS, S.A.
- Formato: FIEBDC-3/2002
- Divisa: EUR
- Custos indirectos: 3.00 %
- Gastos xerais: 13.00 %
- Beneficio industrial: 6.00 %
- IVE: 16.00 %

## I Instalacións

### II Iluminación

#### III Interior

**III200** m Carril electrificado trifásico universal, para colocación empotrada, de 56x32,5 mm, acabado branco mate.
Suministro e instalación de carril electrificado trifásico universal, de empotrar, para 230/400 V de tensión e 16 A de intensidade máxima, formado por perfil de aluminio extruido, de 56x32,5 mm, acabado branco mate; tres circuítos independentes máis un neutro e outro de toma de terra; protección IP 20 e illamento clase F. Ata p/p de accesorios, suxeccións e material auxiliar. Totalmente montado, conexionado e comprobado.
Inclúe: Replanteo do percorrido do carril. Colocación e fixación do carril, accesorios e pezas especiais. Conexionado.
Criterio de medición de proxecto: Lonxitude medida segundo documentación gráfica de Proxecto.
Criterio de medición de obra: Medirase a lonxitude realmente executada segundo especificacións do Proxecto.

| Código | Ud | Descrición | Rendemento | Prezo | Importe |
|---|---|---|---|---|---|
| mt34ctg400a | Ude | Material auxiliar para montaxe e suxección á obra de carril electrificado trifásico universal. (material) | 1.000 | 3.53 | 3.53 |
| mt34ctg020f | m | Carril electrificado trifásico universal, de empotrar, para 230/400 V de tensión e 16 A de intensidade máxima, formado por perfil de aluminio extruido, de 56x32,5 mm, acabado branco mate; tres circuítos independentes máis un neutro e outro de toma de terra; protección IP 20 e illamento clase F, co prezo incrementado o 25% en concepto de accesorios e pezas especiais. (material) | 1.000 | 47.08 | 47.08 |
| mt34www011 | Ude | Material auxiliar para instalación de aparatos de iluminación. (material) | 1.000 | 0.90 | 0.90 |
| mo001 | h | Oficial 1ª electricista. (man de obra) | 0.218 | 15.78 | 3.44 |
| mo093 | h | Axudante electricista. (man de obra) | 0.218 | 14.62 | 3.19 |
| % | % | Costes directos complementarios | 2 % | 58.14 | 1.16 |
|  |  | Custos directos |  |  | 59.30 |
