# Acometida xeral de abastecemento de auga contra incendios de 4 m de lonxitude, de aceiro galvanizado D=1 1/2" DN 40 mm

- Propiedade do arquivo: CYPE INGENIEROS, S.A.
- Formato: FIEBDC-3/2002
- Divisa: EUR
- Custos indirectos: 3.00 %
- Gastos xerais: 13.00 %
- Beneficio industrial: 6.00 %
- IVE: 16.00 %

## I Instalacións

### IO Contra incendios

#### IOB Sistemas de abastecemento de auga

**IOB010** Ude Acometida xeral de abastecemento de auga contra incendios de 4 m de lonxitude, de aceiro galvanizado D=1 1/2" DN 40 mm.
Subministración e instalación da acometida para abastecemento de auga contra incendios de 4 m de lonxitude, que une a rede xeral de distribución de auga potable ou a rede xeral de distribución de auga contra incendios da empresa subministradora coa instalación de protección contra incendios, formada por tubaxe de aceiro galvanizado de 1 1/2" DN 40 mm de diámetro colocado sobre cama de area non fondo da gabia previamente escavada, cos seus correspondentes accesorios e pezas especiais. Ata erguido do firme existente, posterior reposición con formigón en masa HM-20/P/20/I, conexión á rede e armario homologado pola Compañía Subministradora colocado na fachada. Sen incluír a escavación nin o recheo posterior da gabia. Totalmente montada, conectada e probada pola empresa instaladora mediante as correspondentes probas de servizo (incluídas neste prezo).
Inclúe: Replanteo e trazado da acometida en planta e pendentes, coordinado co resto de instalacións ou elementos que poidan ter interferencias. Rotura do pavimento con compresor. Eliminación das terras soltas do fondo da excavación. Presentación en seco de tuberías e pezas especiais. Verquido da area no fondo da zanxa. Colocación de tuberías. Colocación do armario na fachada. Empalme da acometida coa rede xeral do Concello. Realización de probas de servizo.
Criterio de medición de proxecto: Número de unidades previstas, segundo documentación gráfica de Proxecto.
Criterio de medición de obra: Medirase o número de unidades realmente executadas segundo especificacións do Proxecto.

| Código | Ud | Descrición | Rendemento | Prezo | Importe |
|---|---|---|---|---|---|
| mt01ara010 | m³ | Area de 0 a 5 mm de diámetro. (material) | 0.400 | 12.02 | 4.81 |
| mt41aco010f | m | Acometida de aceiro galvanizado con soldadura UNE 19047, 1 1/2" DN 40 mm, ata p/p de válvula de comporta de fundición con pletina, machón rosca, pezas especiais e brida cega. (material) | 4.200 | 9.59 | 40.28 |
| mt41aco040 | Ude | Armario metálico para acometida de auga contra incendios con porta cega e pechadura especial de cadradiño, homologado por a Compañía Subministradora. (material) | 1.000 | 161.24 | 161.24 |
| mt41www030 | Ude | Material auxiliar para instalacións contra incendios. (material) | 1.200 | 1.40 | 1.68 |
| mt10hmf010Mp | m³ | Formigón HM-20/P/20/I, fabricado en central. (material) | 0.300 | 66.78 | 20.03 |
| mq05pdm010b | h | Compresor portátil eléctrico 5 m³/min de caudal. (maquinaria) | 1.649 | 6.90 | 11.38 |
| mq05mai030 | h | Martelo pneumático. (maquinaria) | 1.649 | 4.08 | 6.73 |
| au00auh040 |  | Vibrador de formigón, eléctrico. | 1.000 | 0.00 | 0.00 |
| mo051 | h | Oficial 2ª construcción. (man de obra) | 4.298 | 15.05 | 64.68 |
| mo104 | h | Peón ordinario construcción. (man de obra) | 2.149 | 13.97 | 30.02 |
| mo006 | h | Oficial 1ª fontaneiro. (man de obra) | 10.744 | 15.78 | 169.54 |
| mo098 | h | Axudante fontaneiro. (man de obra) | 6.447 | 14.62 | 94.26 |
| % | % | Costes directos complementarios | 4 % | 604.65 | 24.19 |
|  |  | Custos directos |  |  | 628.84 |
