# Rede aérea de distribución de auga para abastecemento dos equipos de extinción de incendios

- Propiedade do arquivo: CYPE INGENIEROS, S.A.
- Formato: FIEBDC-3/2002
- Divisa: EUR
- Custos indirectos: 3.00 %
- Gastos xerais: 13.00 %
- Beneficio industrial: 6.00 %
- IVE: 16.00 %

## I Instalacións

### IO Contra incendios

#### IOB Sistemas de abastecemento de auga

**IOB022** m Rede aérea de distribución de auga para abastecemento dos equipos de extinción de incendios, formada por tubería de aceiro negro con soldadura, de 1" DN 25 mm de diámetro, unión roscada, con dúas mans de esmalte bermello.
Subministración e instalación de rede aérea de distribución de auga para abastecemento dos equipos de extinción de incendios, formada por tubería de aceiro negro con soldadura lonxitudinal, de 1" DN 25 mm de diámetro, unión roscada, sen calorifugar, que arrinca dende a fonte de abastecemento de auga ata cada equipo de extinción de incendios. Ata p/p de material auxiliar para montaxe e suxeción á obra, accesorios e pezas especiais, raspado e limpeza de óxidos, man de imprimación antioxidante de ó menos 50 micras de espesor, e dúas mans de esmalte bermello de ó menos 40 micras de espesor cada unha. Totalmente montada, conectada e probada pola empresa instaladora mediante as correspondentes probas de servizo (incluídas neste prezo).
Inclúe: Replanteo do recorrido das tuberías, dos accesorios e das pezas especiais. Raspado e limpeza de óxidos. Aplicación de imprimación antioxidante e esmalte. Colocación e fixación de tuberías, accesorios e pezas especiais. Realización de probas de servizo.
Criterio de medición de proxecto: Lonxitude medida segundo documentación gráfica de Proxecto.
Criterio de medición de obra: Medirase a lonxitude realmente executada segundo especificacións do Proxecto.

| Código | Ud | Descrición | Rendemento | Prezo | Importe |
|---|---|---|---|---|---|
| mt08tan330d | Ude | Material auxiliar para montaxe e suxección á obra de as tuberías de aceiro, de 1" DN 25 mm. (material) | 1.000 | 0.51 | 0.51 |
| mt08tan010dd | m | Tubo de aceiro negro, con soldadura lonxitudinal por resistencia eléctrica, de 1" DN 25 mm de diámetro, segundo UNE-EN 10255, co prezo incrementado o 15% en concepto de accesorios e pezas especiais. (material) | 1.000 | 7.45 | 7.45 |
| mt27pfi030 | kg | Imprimación antioxidante con poliuretano. (material) | 0.014 | 9.35 | 0.13 |
| mt27ess010e | kg | Esmalte sintético, cor vermello RAL 3000, para aplicar sobre superficies metálicas, aspecto brillante. (material) | 0.029 | 7.12 | 0.21 |
| mt41www030 | Ude | Material auxiliar para instalacións contra incendios. (material) | 0.100 | 1.40 | 0.14 |
| mo006 | h | Oficial 1ª fontaneiro. (man de obra) | 0.301 | 15.78 | 4.75 |
| mo098 | h | Axudante fontaneiro. (man de obra) | 0.327 | 14.62 | 4.78 |
| mo036 | h | Oficial 1ª pintor. (man de obra) | 0.053 | 15.28 | 0.81 |
| % | % | Costes directos complementarios | 2 % | 18.78 | 0.38 |
|  |  | Custos directos |  |  | 19.16 |
