# Hidrante de columna seca de 4" DN 100 mm, gama básica, con toma recta, carrete de 300 mm, racores e tapóns

- Propiedade do arquivo: CYPE INGENIEROS, S.A.
- Formato: FIEBDC-3/2002
- Divisa: EUR
- Custos indirectos: 3.00 %
- Gastos xerais: 13.00 %
- Beneficio industrial: 6.00 %
- IVE: 16.00 %

## I Instalacións

### IO Contra incendios

#### IOB Sistemas de abastecemento de auga

**IOB040** Ude Hidrante de columna seca de 4" DN 100 mm, gama básica, con toma recta, carrete de 300 mm, racores e tapóns.
Suministro e instalación de hidrante de columna seca de 4" DN 100 mm, gama básica, con toma recta á rede, carrete de 300 mm, unha boca de 4" DN 100 mm, dúas bocas de 2 1/2" DN 70 mm, racores e tapóns. Certificado por AENOR. Ata elementos de fixación. Totalmente montado, conexionado e probado.
Inclúe: Replanteo do hidrante, coordinado co resto de instalacións ou elementos que poidan ter interferencias. Conexión á rede de distribución de auga.
Criterio de medición de proxecto: Número de unidades previstas, segundo documentación gráfica de Proxecto.
Criterio de medición de obra: Medirase o número de unidades realmente executadas segundo especificacións do Proxecto.

| Código | Ud | Descrición | Rendemento | Prezo | Importe |
|---|---|---|---|---|---|
| mt41hig010cbb | Ude | Hidrante de columna seca de 4" DN 100 mm, gama básica con toma recta á rede, carrete de 300 mm, unha boca de 4" DN 100 mm, dúas bocas de 2 1/2" DN 70 mm, racores e tapóns. (material) | 1.000 | 888.59 | 888.59 |
| mo006 | h | Oficial 1ª fontaneiro. (man de obra) | 0.806 | 15.78 | 12.72 |
| mo098 | h | Axudante fontaneiro. (man de obra) | 0.806 | 14.62 | 11.78 |
| % | % | Costes directos complementarios | 2 % | 913.09 | 18.26 |
|  |  | Custos directos |  |  | 931.35 |
