# Pulsador de alarma convencional de rearme manual

- Propiedade do arquivo: CYPE INGENIEROS, S.A.
- Formato: FIEBDC-3/2002
- Divisa: EUR
- Custos indirectos: 3.00 %
- Gastos xerais: 13.00 %
- Beneficio industrial: 6.00 %
- IVE: 16.00 %

## I Instalacións

### IO Contra incendios

#### IOD Detección e alarma

**IOD004** Ude Pulsador de alarma convencional de rearme manual.
Subministración e instalación de pulsador de alarma convencional de rearme manual, de ABS cor vermello, protección IP 41, con led indicador de alarma cor vermello e chave de rearme. Totalmente montado, conexionado e probado.
Inclúe: Replanteo. Fixación no paramento mediante elementos de ancoraxe. Montaxe e conexionado do pulsador de alarma.
Criterio de medición de proxecto: Número de unidades previstas, segundo documentación gráfica de Proxecto.
Criterio de medición de obra: Medirase o número de unidades realmente executadas segundo especificacións do Proxecto.

| Código | Ud | Descrición | Rendemento | Prezo | Importe |
|---|---|---|---|---|---|
| mt41pig110a | Ude | Pulsador de alarma convencional de rearme manual, de ABS cor vermello, protección IP 41, con led indicador de alarma cor vermello e chave de rearme, segundo UNE-EN 54-11. (material) | 1.000 | 11.64 | 11.64 |
| mo004 | h | Oficial 1ª instalador de redes y equipos de detección y seguridad. (man de obra) | 0.539 | 15.78 | 8.51 |
| mo096 | h | Axudante instalador de redes y equipos de detección y seguridad. (man de obra) | 0.539 | 14.62 | 7.88 |
| % | % | Costes directos complementarios | 2 % | 28.03 | 0.56 |
|  |  | Custos directos |  |  | 28.59 |
