# Caixa de derivación para colocar en superficie, de 105x105x55 mm, con conos e tapa de rexistro con parafusos de 1/4 de volta

- Propiedade do arquivo: CYPE INGENIEROS, S.A.
- Formato: FIEBDC-3/2002
- Divisa: EUR
- Custos indirectos: 3.00 %
- Gastos xerais: 13.00 %
- Beneficio industrial: 6.00 %
- IVE: 16.00 %

## I Instalacións

### IO Contra incendios

#### IOD Detección e alarma

**IOD025** Ude Caixa de derivación para colocar en superficie, de 105x105x55 mm, con conos e tapa de rexistro con parafusos de 1/4 de volta.
Subministración e instalación de caixa de derivación, para colocar en superficie, de 105x105x55 mm, con conos e tapa de rexistro con parafusos de 1/4 de volta. Ata p/p de elementos de suxeición. Totalmente montada, conexionada e probada.
Inclúe: Replanteo. Fixación no paramento mediante elementos de ancoraxe. Montaxe e conexionado da caixa de derivación.
Criterio de medición de proxecto: Número de unidades previstas, segundo documentación gráfica de Proxecto.
Criterio de medición de obra: Medirase o número de unidades realmente executadas segundo especificacións do Proxecto.

| Código | Ud | Descrición | Rendemento | Prezo | Importe |
|---|---|---|---|---|---|
| mt35caj030d | Ude | Caixa de derivación estanca para colocar en superficie, de 105x105x55 mm, 7 conos, incluso regletas de conexión. (material) | 1.000 | 3.33 | 3.33 |
| mo004 | h | Oficial 1ª instalador de redes y equipos de detección y seguridad. (man de obra) | 0.108 | 15.78 | 1.70 |
| mo096 | h | Axudante instalador de redes y equipos de detección y seguridad. (man de obra) | 0.108 | 14.62 | 1.58 |
| % | % | Costes directos complementarios | 2 % | 6.61 | 0.13 |
|  |  | Custos directos |  |  | 6.74 |
