# Central de detección automática de incendios, analóxica, multiprocesada, de 1 lazo de detección, de 128 direccións de capacidade máxima

- Propiedade do arquivo: CYPE INGENIEROS, S.A.
- Formato: FIEBDC-3/2002
- Divisa: EUR
- Custos indirectos: 3.00 %
- Gastos xerais: 13.00 %
- Beneficio industrial: 6.00 %
- IVE: 16.00 %

## I Instalacións

### IO Contra incendios

#### IOD Detección e alarma

**IOD100** Ude Central de detección automática de incendios, analóxica, multiprocesada, de 1 lazo de detección, de 128 direccións de capacidade máxima.
Subministración e instalación de central de detección automática de incendios, analóxica, multiprocesada, de 1 lazo de detección, de 128 direccións de capacidade máxima, con caixa metálica e tapa de ABS, con módulo de alimentación, rectificador de corrente e cargador de batería, módulo de control con display retroiluminado, leds indicadores de alarma e avaría, teclado de membrana de acceso a menú de control e programación, rexistro histórico das últimas 1000 incidencias, ata 480 zonas totalmente programables e interfaz USB para a comunicación de datos, a programación e o mantemento remoto, con módulo de supervisión de serea. Ata baterías. Totalmente montada, conexionada e probada.
Inclúe: Replanteo. Fixación ó paramento. Conexión á rede eléctrica e ó circuíto de detección. Colocación e conexionado das baterías.
Criterio de medición de proxecto: Número de unidades previstas, segundo documentación gráfica de Proxecto.
Criterio de medición de obra: Medirase o número de unidades realmente executadas segundo especificacións do Proxecto.

| Código | Ud | Descrición | Rendemento | Prezo | Importe |
|---|---|---|---|---|---|
| mt41pig500a | Ude | Central de detección automática de incendios, analóxica, multiprocesada, de 1 lazo de detección, de 128 direccións de capacidade máxima, con caixa metálica e tapa de ABS, con módulo de alimentación, rectificador de corrente e cargador de batería, módulo de control con display retroiluminado, leds indicadores de alarma e avaría, teclado de membrana de acceso a menú de control e programación, rexistro histórico das últimas 1000 incidencias, ata 480 zonas totalmente programables e interfaz USB para a comunicación de datos, a programación e o mantemento remoto, segundo UNE 23007-2 e UNE 23007-4. (material) | 1.000 | 913.59 | 913.59 |
| mt41rte030c | Ude | Batería de 12 V e 7 Ah. (material) | 2.000 | 20.86 | 41.72 |
| mt41pig032a | Ude | Módulo de supervisión de serea ou campá. (material) | 1.000 | 6.69 | 6.69 |
| mo004 | h | Oficial 1ª instalador de redes y equipos de detección y seguridad. (man de obra) | 3.340 | 15.78 | 52.71 |
| mo096 | h | Axudante instalador de redes y equipos de detección y seguridad. (man de obra) | 3.340 | 14.62 | 48.83 |
| % | % | Costes directos complementarios | 2 % | 1063.54 | 21.27 |
|  |  | Custos directos |  |  | 1084.81 |
