# Revestimento ignífugo con pasta acuosa, de alta elasticidade e lixeramente intumescente, de cor branca, aplicada en capa de 1 mm, para selado de penetracións para cables e canalizacións de cables

- Propiedade do arquivo: CYPE INGENIEROS, S.A.
- Formato: FIEBDC-3/2002
- Divisa: EUR
- Custos indirectos: 3.00 %
- Gastos xerais: 13.00 %
- Beneficio industrial: 6.00 %
- IVE: 16.00 %

## I Instalacións

### IO Contra incendios

#### IOJ Protección pasiva contra incendios

**IOJ012** m² Revestimento ignífugo con pasta acuosa, de alta elasticidade e lixeramente intumescente, de cor branca, aplicada en capa de 1 mm, para selado de penetracións para cables e canalizacións de cables.
Subministración e instalación de sistema de selado de penetracións con revestimento ignífugo formado por pasta acuosa, de alta elasticidade e lixeramente intumescente, de cor branca, aplicada en capa de 1 mm con espátula ou pistola de alta presión, para evitar que un lume se propague dun sector de incendio a outro a través do oco por onde pasan os cables das instalacións. Ata p/p de limpeza e preparación da superficie soporte.
Inclúe: Limpeza e preparación da superficie soporte. Aplicación das mans de revestimento necesarias, mediante pistola ou espátula, ata acadar a espesura solicitada.
Criterio de medición de proxecto: Superficie medida segundo documentación gráfica de Proxecto.
Criterio de medición de obra: Medirase a superficie realmente executada segundo especificacións do Proxecto.

| Código | Ud | Descrición | Rendemento | Prezo | Importe |
|---|---|---|---|---|---|
| mt16lrw101a | kg | Pasta acuosa, de alta elasticidade e lixeramente intumescente, de cor branca, para revestimentos ignífugos sobre soportes de lá de rocha (paneis, coquillas) ou cabres en sistemas de selado de penetracións. (material) | 1.800 | 23.84 | 42.91 |
| mo030 | h | Oficial 1ª aplicador de productos impermeabilizantes. (man de obra) | 0.163 | 15.28 | 2.49 |
| mo065 | h | Axudante aplicador de productos impermeabilizantes. (man de obra) | 0.163 | 14.65 | 2.39 |
| % | % | Costes directos complementarios | 2 % | 47.79 | 0.96 |
|  |  | Custos directos |  |  | 48.75 |
