# Protección pasiva contra incendios mediante complexo illante de lá de rocha de 60 mm de espesor

- Propiedade do arquivo: CYPE INGENIEROS, S.A.
- Formato: FIEBDC-3/2002
- Divisa: EUR
- Custos indirectos: 3.00 %
- Gastos xerais: 13.00 %
- Beneficio industrial: 6.00 %
- IVE: 16.00 %

## I Instalacións

### IO Contra incendios

#### IOJ Protección pasiva contra incendios

**IOJ040** m² Protección pasiva contra incendios mediante complexo illante de lá de rocha de 60 mm de espesor, acabado con capa de aluminio reforzado, fixado mecánicamente sobre una estrutura soporte (non incluida neste prezo).
Subministración e instalación de sistema de protección pasiva contra incendios mediante complexo illante de 60 mm de espesor, composto por un panel ríxido de lá de rocha de 30 mm de espesor non revestido, adherido a un panel ríxido de lá de rocha de 30 mm de espesor revestido por unha das súas caras cunha capa de aluminio reforzado; suxeito mecanicamente a perfís mestra fixados previamente ó soporte estrutural da cuberta (non incluídos neste prezo), deseñado para evitar a propagación de incendios entre naves industriais a través da cuberta. Ata p/p de cortes, pernos de aceiro electrosoldados con arandela antiretorno para a suxeición dos paneis aos perfís mestra, encolado de as xuntas en todo seu o grosor, selado das xuntas con cinta de aluminio e selado perimetral mediante tiras de lá de rocha fixada con adhesivo a base de silicatos, de fraguado lento. Totalmente montado.
Inclúe: Soldaxe dos pernos de aceiro ás mestras. Corte e axuste dos paneis. Colocación a tresbolillo dos paneis. Encolado das xuntas en todo o seu grosor. Fixación mecánica da barreira devasa. Selado de xuntas entre paneis con cinta de aluminio. Selado do encontro da barreira co muro perimetral.
Criterio de medición de proxecto: Superficie medida segundo documentación gráfica de Proxecto.
Criterio de medición de obra: Medirase a superficie realmente executada segundo especificacións do Proxecto.

| Código | Ud | Descrición | Rendemento | Prezo | Importe |
|---|---|---|---|---|---|
| mt16lrw102a | m² | Complexo illante de 60 mm de espesor, composto por un panel ríxido de lá de rocha de 30 mm de espesor non revestido, adherido a un panel ríxido de lá de rocha de 30 mm de espesor revestido por unha das súas caras cunha capa de aluminio reforzado. (material) | 1.050 | 46.82 | 49.16 |
| mt16lrw081a | kg | Adhesivo a base de silicatos, de fraguado lento, para encolado de pezas de las minerais, entre elas e a soportes de aceiro, en instalacións sometidas a altas temperaturas ou elementos de protección pasiva contra incendios (material) | 0.250 | 5.48 | 1.37 |
| mt42con020 | m | Cinta autoadhesiva de aluminio de 50 micras de espesor e 65 mm de ancho a base de resinas acrílicas, para o sellado e fixación do illamento. (material) | 1.500 | 0.19 | 0.29 |
| mt16lrf010a | Ude | Fixación mecánica formada por perno de aceiro e arandela antirretorno de 80 mm de lonxitude, para paneis illantes de lá de rocha. (material) | 1.000 | 1.00 | 1.00 |
| mo049 | h | Oficial 1ª montador de aislamientos. (man de obra) | 0.217 | 15.28 | 3.32 |
| mo092 | h | Axudante montador de aislamientos. (man de obra) | 0.109 | 14.65 | 1.60 |
| % | % | Costes directos complementarios | 2 % | 56.74 | 1.13 |
|  |  | Custos directos |  |  | 57.87 |
