# Protección pasiva contra incendios de conducións mediante coquilla de lá de rocha, de 27,0 mm de diámetro interior e 30,0 mm de espesor, colocada con cola

- Propiedade do arquivo: CYPE INGENIEROS, S.A.
- Formato: FIEBDC-3/2002
- Divisa: EUR
- Custos indirectos: 3.00 %
- Gastos xerais: 13.00 %
- Beneficio industrial: 6.00 %
- IVE: 16.00 %

## I Instalacións

### IO Contra incendios

#### IOJ Protección pasiva contra incendios

**IOJ050** m Protección pasiva contra incendios de conducións mediante coquilla de lá de rocha, de 27,0 mm de diámetro interior e 30,0 mm de espesor, colocada con cola.
Subministración e colocación de sistema de protección pasiva contra incendios de conducións mediante coquilla de lá de rocha, de 27,0 mm de diámetro interior e 30,0 mm de espesor, cun corte lonxitudinal para facilitar a súa montaxe. Ata p/p de preparación da superficie das tuberías, cortes e aplicación de cola de fraguado lento para encolado de pezas, entre elas e ó soporte metálico das tubaxes. Totalmente montado.
Inclúe: Preparación da superficie das tuberías. Replanteo e corte do illamento. Aplicación da cola. Colocación da coquilla.
Criterio de medición de proxecto: Lonxitude medida segundo documentación gráfica de Proxecto.
Criterio de medición de obra: Medirase a lonxitude realmente executada segundo especificacións do Proxecto.

| Código | Ud | Descrición | Rendemento | Prezo | Importe |
|---|---|---|---|---|---|
| mt17crw040baa | m | Coquilla de lá de rocha, de 27,0 mm de diámetro interior e 30,0 mm de espesor, cun corte lonxitudinal para facilitar a súa montaxe, con uso en zonas con alto risco de incendio en instalacións químicas, petroquímicas e todas aquelas onde se requiren altas prestacións técnicas. (material) | 1.000 | 8.39 | 8.39 |
| mt16lrw081a | kg | Adhesivo a base de silicatos, de fraguado lento, para encolado de pezas de las minerais, entre elas e a soportes de aceiro, en instalacións sometidas a altas temperaturas ou elementos de protección pasiva contra incendios (material) | 0.050 | 5.48 | 0.27 |
| mo049 | h | Oficial 1ª montador de aislamientos. (man de obra) | 0.185 | 15.28 | 2.83 |
| % | % | Costes directos complementarios | 2 % | 11.49 | 0.23 |
|  |  | Custos directos |  |  | 11.72 |
