# Baixante circular de PVC con óxido de titanio, de Ø 80 mm, cor gris clara

- Propiedade do arquivo: CYPE INGENIEROS, S.A.
- Formato: FIEBDC-3/2002
- Divisa: EUR
- Custos indirectos: 3.00 %
- Gastos xerais: 13.00 %
- Beneficio industrial: 6.00 %
- IVE: 16.00 %

## I Instalacións

### IS Salubridade

#### ISB Baixantes

**ISB020** m Baixante circular de PVC con óxido de titanio, de Ø 80 mm, cor gris clara.
Suministro e montaxe de baixante circular de PVC con óxido de titanio, de Ø 80 mm, cor gris clara, para recollida de augas, formada por pezas preformadas, con sistema de unión por enchufe e pegado mediante adhesivo, colocadas con abrazadeiras metálicas, instalada no exterior do edificio. Ata p/p de cóbados, soportes e pezas especiais. Totalmente montada, conexionada e probada pola empresa instaladora mediante as correspondentes probas de servizo (incluídas neste prezo).
Inclúe: Replanteo e trazado do conducto. Presentación en seco de tubos e pezas especiais. Marcado da situación das abrazadeiras. Fixación das abrazadeiras. Montaxe do conxunto, empezando polo extremo superior. Resolución das unións entre pezas. Realización de probas de servizo.
Criterio de medición de proxecto: Lonxitude medida segundo documentación gráfica de Proxecto.
Criterio de medición de obra: Medirase a lonxitude realmente executada segundo especificacións do Proxecto.

| Código | Ud | Descrición | Rendemento | Prezo | Importe |
|---|---|---|---|---|---|
| mt36cbr030a | m | Baixante circular de PVC con óxido de titanio de Ø 80 mm, cor gris clara, segundo UNE-EN 12200-1. Ata p/p de conexións, codos e pezas especiais. (material) | 1.100 | 6.88 | 7.57 |
| mt36cbr031a | Ude | Abrazadeira para baixante circular de PVC de Ø 80 mm, cor gris clara, segundo UNE-EN 12200-1. (material) | 0.500 | 1.45 | 0.73 |
| mt36cap040 | Ude | Material auxiliar para canalóns e baixantes de instalacións de evacuación de PVC. (material) | 0.250 | 1.82 | 0.46 |
| op00ato010 |  | Atornillador. | 1.000 | 0.00 | 0.00 |
| op00mar010 |  | Martillo. | 1.000 | 0.00 | 0.00 |
| op00tal010 |  | Taladro. | 1.000 | 0.00 | 0.00 |
| mo006 | h | Oficial 1ª fontaneiro. (man de obra) | 0.109 | 15.78 | 1.72 |
| mo098 | h | Axudante fontaneiro. (man de obra) | 0.109 | 14.62 | 1.59 |
| % | % | Costes directos complementarios | 2 % | 12.07 | 0.24 |
|  |  | Custos directos |  |  | 12.31 |
