# Válvula de ventilación de PVC, de 75 mm de diámetro, para tubería de ventilación primaria ou secundaria, unión pegada con adhesivo

- Propiedade do arquivo: CYPE INGENIEROS, S.A.
- Formato: FIEBDC-3/2002
- Divisa: EUR
- Custos indirectos: 3.00 %
- Gastos xerais: 13.00 %
- Beneficio industrial: 6.00 %
- IVE: 16.00 %

## I Instalacións

### IS Salubridade

#### ISB Baixantes

**ISB043** Ude Válvula de ventilación de PVC, de 75 mm de diámetro, para tubería de ventilación primaria ou secundaria, unión pegada con adhesivo.
Subministración e montaxe de válvula de ventilación de PVC, de 75 mm de diámetro, para tubería de ventilación primaria ou secundaria, colocada mediante unión pegada con adhesivo. Totalmente montada.
Inclúe: Replanteo. Presentación en seco. Limpeza da zona a unir co líquido limpador, aplicación do adhesivo e encaixe de pezas.
Criterio de medición de proxecto: Número de unidades previstas, segundo documentación gráfica de Proxecto.
Criterio de medición de obra: Medirase o número de unidades realmente executadas segundo especificacións do Proxecto.

| Código | Ud | Descrición | Rendemento | Prezo | Importe |
|---|---|---|---|---|---|
| mt36vpq010a | Ude | Válvula de ventilación de PVC, de 75 mm de diámetro, para tubería de ventilación primaria ou secundaria. (material) | 1.000 | 77.50 | 77.50 |
| mt36tiq012a | l | Líquido limpador para pegado mediante adhesivo de tubos e accesorios de PVC. (material) | 0.007 | 12.87 | 0.09 |
| mt36tiq013a | kg | Adhesivo para tubos e accesorios de PVC. (material) | 0.004 | 17.04 | 0.07 |
| mo006 | h | Oficial 1ª fontaneiro. (man de obra) | 0.219 | 15.78 | 3.46 |
| mo098 | h | Axudante fontaneiro. (man de obra) | 0.219 | 14.62 | 3.20 |
| % | % | Costes directos complementarios | 2 % | 84.32 | 1.69 |
|  |  | Custos directos |  |  | 86.01 |
