# Terminal de ventilación de PVC, de 160 mm de diámetro, unión pegada con adhesivo

- Propiedade do arquivo: CYPE INGENIEROS, S.A.
- Formato: FIEBDC-3/2002
- Divisa: EUR
- Custos indirectos: 3.00 %
- Gastos xerais: 13.00 %
- Beneficio industrial: 6.00 %
- IVE: 16.00 %

## I Instalacións

### IS Salubridade

#### ISB Baixantes

**ISB044** Ude Terminal de ventilación de PVC, de 160 mm de diámetro, unión pegada con adhesivo.
Subministración e montaxe de terminal de ventilación de PVC, de 160 mm de diámetro, colocado mediante unión pegada con adhesivo. Totalmente montado.
Inclúe: Replanteo. Presentación en seco. Limpeza da zona a unir co líquido limpador, aplicación do adhesivo e encaixe de pezas.
Criterio de medición de proxecto: Número de unidades previstas, segundo documentación gráfica de Proxecto.
Criterio de medición de obra: Medirase o número de unidades realmente executadas segundo especificacións do Proxecto.

| Código | Ud | Descrición | Rendemento | Prezo | Importe |
|---|---|---|---|---|---|
| mt36vpn020c | Ude | Terminal de ventilación de PVC, de 160 mm de diámetro. (material) | 1.000 | 1.70 | 1.70 |
| mt11var009 | l | Líquido limpador para pegado mediante adhesivo de tubos e accesorios de PVC. (material) | 0.015 | 9.58 | 0.14 |
| mt11var010 | l | Adhesivo para tubos e accesorios de PVC. (material) | 0.008 | 20.24 | 0.16 |
| mo006 | h | Oficial 1ª fontaneiro. (man de obra) | 0.164 | 15.78 | 2.59 |
| mo098 | h | Axudante fontaneiro. (man de obra) | 0.164 | 14.62 | 2.40 |
| % | % | Costes directos complementarios | 2 % | 6.99 | 0.14 |
|  |  | Custos directos |  |  | 7.13 |
