# Ventilador helicoidal tubular con hélice de aluminio de álabes inclinables, motor para alimentación trifásica e camisa curta, para traballar inmerso a 400°C durante dúas horas, segundo UNE-EN 12101-3

- Propiedade do arquivo: CYPE INGENIEROS, S.A.
- Formato: FIEBDC-3/2002
- Divisa: EUR
- Custos indirectos: 3.00 %
- Gastos xerais: 13.00 %
- Beneficio industrial: 6.00 %
- IVE: 16.00 %

## I Instalacións

### IS Salubridade

#### ISG Ventilación mecánica para garaxes

**ISG015** Ude Ventilador helicoidal tubular con hélice de aluminio de álabes inclinables, motor para alimentación trifásica e camisa curta, para traballar inmerso a 400°C durante dúas horas, segundo UNE-EN 12101-3.
Subministración e instalación de ventilador helicoidal tubular con hélice de aluminio de álabes inclinables, motor para alimentación trifásica a 230/400 V e 50 Hz de frecuencia, con protección térmica, illamento clase H, protección IP 55, camisa curta con tratamento anticorrosión por cataforesis, acabado con pintura poliéster e caixa de bornes ignífuga, de 1415 r.p.m., potencia absorbida 0,55 kW, caudal máximo 5400 m³/h, para traballar inmerso a 400°C durante dúas horas, segundo UNE-EN 12101-3. Ata elementos antivibratorios, elementos de fixación e accesorios. Totalmente montado, conexionado e probado.
Inclúe: Colocación e fixación do ventilador. Conexión á rede eléctrica.
Criterio de medición de proxecto: Número de unidades previstas, segundo documentación gráfica de Proxecto.
Criterio de medición de obra: Medirase o número de unidades realmente executadas segundo especificacións do Proxecto.

| Código | Ud | Descrición | Rendemento | Prezo | Importe |
|---|---|---|---|---|---|
| mt42vsp360aa1a | Ude | Ventilador helicoidal tubular con hélice de aluminio de álabes inclinables, motor para alimentación trifásica a 230/400 V e 50 Hz de frecuencia, con protección térmica, illamento clase H, protección IP 55, camisa curta con tratamento anticorrosión por cataforesis, acabado con pintura poliéster e caixa de bornes ignífuga, de 1415 r.p.m., potencia absorbida 0,55 kW, caudal máximo 5400 m³/h, para traballar inmerso a 400°C durante dúas horas, segundo UNE-EN 12101-3. (material) | 1.000 | 1146.54 | 1146.54 |
| mt42vsp910g | Ude | Accesorios e elementos de fixación de ventilador helicoidal tubular. (material) | 1.000 | 147.71 | 147.71 |
| mo009 | h | Oficial 1ª montador. (man de obra) | 4.292 | 15.78 | 67.73 |
| mo075 | h | Axudante montador. (man de obra) | 4.292 | 14.65 | 62.88 |
| % | % | Costes directos complementarios | 2 % | 1424.86 | 28.50 |
|  |  | Custos directos |  |  | 1453.36 |
