# Cóbado horizontal 30°, para conduto oblongo de aceiro galvanizado, de 360x80 mm

- Propiedade do arquivo: CYPE INGENIEROS, S.A.
- Formato: FIEBDC-3/2002
- Divisa: EUR
- Custos indirectos: 3.00 %
- Gastos xerais: 13.00 %
- Beneficio industrial: 6.00 %
- IVE: 16.00 %

## I Instalacións

### IS Salubridade

#### ISG Ventilación mecánica para garaxes

**ISG029** Ude Cóbado horizontal 30°, para conduto oblongo de aceiro galvanizado, de 360x80 mm.
Subministración e instalación de cóbado horizontal 30°, para conduto oblongo de aceiro galvanizado, de 360x80 mm, na rede de condutos de ventilación. Totalmente montado e conexionado.
Inclúe: Colocación e fixación das pezas especiais prefabricadas á rede de condutos.
Criterio de medición de proxecto: Número de unidades previstas, segundo documentación gráfica de Proxecto.
Criterio de medición de obra: Medirase o número de unidades realmente executadas segundo especificacións do Proxecto.

| Código | Ud | Descrición | Rendemento | Prezo | Importe |
|---|---|---|---|---|---|
| mt42coa118aaa | Ude | Cóbado horizontal 30°, para conduto oblongo de aceiro galvanizado, de 360x80 mm. (material) | 1.000 | 162.67 | 162.67 |
| mo011 | h | Oficial 1ª montador de conductos de chapa metálica. (man de obra) | 0.107 | 15.78 | 1.69 |
| mo079 | h | Axudante montador de conductos de chapa metálica. (man de obra) | 0.107 | 14.65 | 1.57 |
| % | % | Costes directos complementarios | 2 % | 165.93 | 3.32 |
|  |  | Custos directos |  |  | 169.25 |
