# Aspirador xiratorio con sombreiro dinámico, de aluminio (Dureza H-24), para conducto de saída de 250 mm de diámetro exterior

- Propiedade do arquivo: CYPE INGENIEROS, S.A.
- Formato: FIEBDC-3/2002
- Divisa: EUR
- Custos indirectos: 3.00 %
- Gastos xerais: 13.00 %
- Beneficio industrial: 6.00 %
- IVE: 16.00 %

## I Instalacións

### IS Salubridade

#### ISK Ventilación adicional especifica en cociña para vivendas

**ISK030** Ude Aspirador xiratorio con sombreiro dinámico, de aluminio (Dureza H-24), para conducto de saída de 250 mm de diámetro exterior.
Subministración e montaxe no extremo exterior do conduto de extracción (boca de expulsión) de aspirador xiratorio con sombreiro dinámico, de aluminio (Dureza H-24), para conducto de saída de 250 mm de diámetro exterior, para ventilación de cociñas. Incluso p/p de elementos de ancoraxe e suxeición. Totalmente montado.
Inclúe: Replanteo. Fixación e colocación mediante elementos de ancoraxe.
Criterio de medición de proxecto: Número de unidades previstas, segundo documentación gráfica de Proxecto.
Criterio de medición de obra: Medirase o número de unidades realmente executadas segundo especificacións do Proxecto.

| Código | Ud | Descrición | Rendemento | Prezo | Importe |
|---|---|---|---|---|---|
| mt20cve010a | Ude | Aspirador xiratorio con sombreiro dinámico, de aluminio (Dureza H-24), para conducto de saída de 250 mm de diámetro exterior. (material) | 1.000 | 174.00 | 174.00 |
| mo009 | h | Oficial 1ª montador. (man de obra) | 0.179 | 15.78 | 2.82 |
| mo075 | h | Axudante montador. (man de obra) | 0.090 | 14.65 | 1.32 |
| % | % | Costes directos complementarios | 2 % | 178.14 | 3.56 |
|  |  | Custos directos |  |  | 181.70 |
