# Ferraxe para microabertura de ventán corredeira, sistema 2000 Perimetral e sistema 4200 Perimetral, "CORTIZO", para ventilación mecánica

- Propiedade do arquivo: CYPE INGENIEROS, S.A.
- Formato: FIEBDC-3/2002
- Divisa: EUR
- Custos indirectos: 3.00 %
- Gastos xerais: 13.00 %
- Beneficio industrial: 6.00 %
- IVE: 16.00 %

## I Instalacións

### IS Salubridade

#### ISM Ventilación mecánica para vivendas

**ISM011** Ude Ferraxe para microabertura de ventán corredeira, sistema 2000 Perimetral e sistema 4200 Perimetral, "CORTIZO", para ventilación mecánica.
Subministración e montaxe de ferraxe para microabertura de ventán corredeira, sistema 2000 Perimetral e sistema 4200 Perimetral, "CORTIZO", para ventilación mecánica. Ata material auxiliar. Totalmente montado.
Inclúe: Replanteo. Colocación do ferraxe de microventilación entre a folla e o marco da carpintaría.
Criterio de medición de proxecto: Número de unidades previstas, segundo documentación gráfica de Proxecto.
Criterio de medición de obra: Medirase o número de unidades realmente executadas segundo especificacións do Proxecto.

| Código | Ud | Descrición | Rendemento | Prezo | Importe |
|---|---|---|---|---|---|
| mt25pfz180a | Ude | Ferraxe para microabertura de ventán corredeira, sistema 2000 Perimetral e sistema 4200 Perimetral, "CORTIZO". (material) | 1.000 | 1.63 | 1.63 |
| mo016 | h | Oficial 1ª cerraxeiro. (man de obra) | 0.076 | 15.52 | 1.18 |
| mo054 | h | Axudante cerraxeiro. (man de obra) | 0.076 | 14.70 | 1.12 |
| % | % | Costes directos complementarios | 2 % | 3.93 | 0.08 |
|  |  | Custos directos |  |  | 4.01 |
