# Conduto flexible de PVC, de 60 mm de diámetro, para instalación de ventilación

- Propiedade do arquivo: CYPE INGENIEROS, S.A.
- Formato: FIEBDC-3/2002
- Divisa: EUR
- Custos indirectos: 3.00 %
- Gastos xerais: 13.00 %
- Beneficio industrial: 6.00 %
- IVE: 16.00 %

## I Instalacións

### IS Salubridade

#### ISV Condutos de admisión e extracción para ventilación

**ISV298** m Conduto flexible de PVC, de 60 mm de diámetro, para instalación de ventilación.
Subbministración e colocación de conduto para instalación de ventilación, formado por tubo flexible de PVC e cabre de aceiro en espiral, de 60 mm de diámetro. Ata p/p de material auxiliar para montaxe e suxeción á obra, accesorios e pezas especiais. Totalmente montado, conexionado e probado.
Inclúe: Replanteo e trazado do conducto. Presentación de tubos, accesorios e pezas especiais. Colocación e fixación de tubos, accesorios e pezas especiais.
Criterio de medición de proxecto: Lonxitude medida segundo documentación gráfica de Proxecto.
Criterio de medición de obra: Medirase a lonxitude realmente executada segundo especificacións do Proxecto.

| Código | Ud | Descrición | Rendemento | Prezo | Importe |
|---|---|---|---|---|---|
| mt20sfv420a | Ude | Material auxiliar para montaxe e suxección á obra de os condutos flexibles de PVC, de 60 mm de diámetro. (material) | 1.000 | 0.07 | 0.07 |
| mt20sfv020ac | m | Tubo flexible de PVC e cabre de aceiro en espiral, de 60 mm de diámetro, co prezo incrementado o 10% en concepto de accesorios e pezas especiais. (material) | 1.000 | 1.60 | 1.60 |
| mo009 | h | Oficial 1ª montador. (man de obra) | 0.076 | 15.78 | 1.20 |
| mo075 | h | Axudante montador. (man de obra) | 0.038 | 14.65 | 0.56 |
| % | % | Costes directos complementarios | 2 % | 3.43 | 0.07 |
|  |  | Custos directos |  |  | 3.50 |
