# Illamento acústico de bajante con panel multicapa, de 73 mm de espesor

- Propiedade do arquivo: CYPE INGENIEROS, S.A.
- Formato: FIEBDC-3/2002
- Divisa: EUR
- Custos indirectos: 3.00 %
- Gastos xerais: 13.00 %
- Beneficio industrial: 6.00 %
- IVE: 16.00 %

## N Illamentos e impermeabilizacións

### NA Illamentos

#### NAA Tubaxes e baixantes

**NAA021** m² Illamento acústico de bajante con panel multicapa, de 73 mm de espesor.
Formación de caixón para illamento acústico de baixante mediante panel multicapa de 73 mm de espesor total, formado por un panel de lá de rocha de 48 mm de espesor revestido por cada unha das súas caras cunha placa de xeso laminado. Ata p/p de cortes e selado de placas.
Inclúe: Formación do caixón. Sellado de placas.
Criterio de medición de proxecto: Superficie medida segundo documentación gráfica de Proxecto.
Criterio de medición de obra: Medirase a superficie realmente executada segundo especificacións do Proxecto.

| Código | Ud | Descrición | Rendemento | Prezo | Importe |
|---|---|---|---|---|---|
| mt16lrw070a | m² | Panel multicapa de 73 mm de espesor total, formado por un panel de lá de rocha de 48 mm de espesor revestido por cada unha das súas caras cunha placa de xeso laminado, para illamento acústico de baixantes. (material) | 1.050 | 29.97 | 31.47 |
| op00ato010 |  | Atornillador. | 1.000 | 0.00 | 0.00 |
| op00fre010 |  | Fresadora. | 1.000 | 0.00 | 0.00 |
| mo048 | h | Oficial 1ª montador de prefabricados interiores. (man de obra) | 0.092 | 15.28 | 1.41 |
| mo091 | h | Axudante montador de prefabricados interiores. (man de obra) | 0.046 | 14.65 | 0.67 |
| % | % | Costes directos complementarios | 2 % | 33.55 | 0.67 |
|  |  | Custos directos |  |  | 34.22 |
