# Illamento termoacústico exterior para conducto metálico circular de climatización

- Propiedade do arquivo: CYPE INGENIEROS, S.A.
- Formato: FIEBDC-3/2002
- Divisa: EUR
- Custos indirectos: 3.00 %
- Gastos xerais: 13.00 %
- Beneficio industrial: 6.00 %
- IVE: 16.00 %

## N Illamentos e impermeabilizacións

### NA Illamentos

#### NAC Condutos metálicos

**NAC010** m² Illamento termoacústico exterior para conducto metálico circular de climatización, realizado con manta de lá de vidro, segundo UNE-EN 13162, recuberto por unha das súas caras con papel kraft-aluminio que actúa como barreira de vapor, de 55 mm de espesor.
Subministración e colocación de illamento termoacústico exterior para conducto metálico circular, realizado con manta de lá de vidro, segundo UNE-EN 13162, recuberto por unha das súas caras con papel kraft-aluminio que actúa como barreira de vapor, de 55 mm de espesor, para o illamento de conductos de aire en climatización, resistencia térmica 1,35 m²K/W, conductividade térmica 0,042 W/(mK), selado e fixado con cinta de aluminio. Incluso p/p de cortes.
Inclúe: Todas. Preparación da superficie. Corte e colocación do illamento. Selado de xuntas e unións.
Criterio de medición de proxecto: Superficie medida segundo documentación gráfica de Proxecto.
Criterio de medición de obra: Medirase a superficie realmente executada segundo especificacións do Proxecto.

| Código | Ud | Descrición | Rendemento | Prezo | Importe |
|---|---|---|---|---|---|
| mt42con140a | m² | Manta de lá de vidro, segundo UNE-EN 13162, recuberto por unha das súas caras con papel kraft-aluminio que actúa como barreira de vapor, de 55 mm de espesor, para o illamento de conductos de aire en climatización, resistencia térmica 1,35 m²K/W, conductividade térmica 0,042 W/(mK), Euroclase B-s1 d0 de reacción ó lume, con código de designación MW-UNE-EN 13162-T1-Z100. (material) | 1.100 | 3.27 | 3.60 |
| mt42con020 | m | Cinta autoadhesiva de aluminio de 50 micras de espesor e 65 mm de ancho a base de resinas acrílicas, para o sellado e fixación do illamento. (material) | 1.500 | 0.19 | 0.29 |
| mo049 | h | Oficial 1ª montador de aislamientos. (man de obra) | 0.115 | 15.28 | 1.76 |
| mo092 | h | Axudante montador de aislamientos. (man de obra) | 0.115 | 14.65 | 1.68 |
| % | % | Costes directos complementarios | 2 % | 7.33 | 0.15 |
|  |  | Custos directos |  |  | 7.48 |
