# Illamento termoacústico interior para conducto metálico rectangular de climatización

- Propiedade do arquivo: CYPE INGENIEROS, S.A.
- Formato: FIEBDC-3/2002
- Divisa: EUR
- Custos indirectos: 3.00 %
- Gastos xerais: 13.00 %
- Beneficio industrial: 6.00 %
- IVE: 16.00 %

## N Illamentos e impermeabilizacións

### NA Illamentos

#### NAC Condutos metálicos

**NAC015** m² Illamento termoacústico interior para conducto metálico rectangular de climatización, realizado con manta de lá de vidro de 25 mm de espesor, recuberto pola cara vista no interior do conduto con texido de vidro de alta resistencia mecánica.
Subministración e colocación de illamento termoacústico para forrado interior de conduto metálico rectangular de climatización, realizado con manta de lá de vidro de 25 mm de espesor, recuberto pola cara vista no interior do conduto con texido de vidro de alta resistencia mecánica, resistencia térmica 0,78 m²K/W, conductividade térmica 0,032 W/(mK), fixado con adhesivo ignífugo. Ata p/p de cortes, adhesivo e elementos de fixación ó interior do conduto.
Inclúe: Todas. Preparación da superficie. Colocación do illamento polo interior do conduto. Colocación dos elementos de fixación ó interior do conduto.
Criterio de medición de proxecto: Superficie medida segundo documentación gráfica de Proxecto.
Criterio de medición de obra: Medirase a superficie realmente executada segundo especificacións do Proxecto.

| Código | Ud | Descrición | Rendemento | Prezo | Importe |
|---|---|---|---|---|---|
| mt42coi100eb | m² | Manta de lá de vidro de 25 mm de espesor, recuberto pola cara vista no interior do conduto con texido de vidro de alta resistencia mecánica, resistencia térmica 0,78 m²K/W, conductividade térmica 0,032 W/(mK), Euroclase A2-s1 d0 de reacción ó lume, segundo UNE-EN 13162, ata p/p de adhesivo ignífugo e elementos de fixación ó interior do conduto. (material) | 1.100 | 5.48 | 6.03 |
| mo049 | h | Oficial 1ª montador de aislamientos. (man de obra) | 0.173 | 15.28 | 2.64 |
| mo092 | h | Axudante montador de aislamientos. (man de obra) | 0.173 | 14.65 | 2.53 |
| % | % | Costes directos complementarios | 2 % | 11.20 | 0.22 |
|  |  | Custos directos |  |  | 11.42 |
