# Illamento acústico a ruído de impacto de pisos flotantes formado por lámina de espuma de polietileno de alta densidade de 5 mm de espesor

- Propiedade do arquivo: CYPE INGENIEROS, S.A.
- Formato: FIEBDC-3/2002
- Divisa: EUR
- Custos indirectos: 3.00 %
- Gastos xerais: 13.00 %
- Beneficio industrial: 6.00 %
- IVE: 16.00 %

## N Illamentos e impermeabilizacións

### NA Illamentos

#### NAL Pisos frotantes

**NAL020** m² Illamento acústico a ruído de impacto de pisos flotantes formado por lámina de espuma de polietileno de alta densidade de 5 mm de espesor, preparado para recibir unha soleira de morteiro ou formigón (non incluída neste prezo).
Subministración e colocación de illamento acústico a ruído de impacto de pisos frotantes formado por lámina de espuma de polietileno de alta densidade de 5 mm de espesor, preparado para recibir unha soleira de morteiro ou formigón (non incluída neste prezo). Ata p/p de preparación da superficie soporte, cortes, desolidarización perimetral realizada co mesmo material illante, e selado de xuntas con cinta autoadhesiva.
Inclúe: Limpeza e preparación da superficie soporte. Preparación do illamento. Colocación do illamento sobre o forxado.
Criterio de medición de proxecto: Superficie medida segundo documentación gráfica de Proxecto.
Criterio de medición de obra: Medirase a superficie realmente executada segundo especificacións do Proxecto.

| Código | Ud | Descrición | Rendemento | Prezo | Importe |
|---|---|---|---|---|---|
| mt17poa011b | m² | Lámina de espuma de polietileno de alta densidade de 5 mm de espesor. (material) | 1.200 | 0.94 | 1.13 |
| mt16aaa030 | m | Cinta autoadhesiva para selado de xuntas. (material) | 0.400 | 0.30 | 0.12 |
| mo049 | h | Oficial 1ª montador de aislamientos. (man de obra) | 0.058 | 15.28 | 0.89 |
| mo092 | h | Axudante montador de aislamientos. (man de obra) | 0.058 | 14.65 | 0.85 |
| % | % | Costes directos complementarios | 2 % | 2.99 | 0.06 |
|  |  | Custos directos |  |  | 3.05 |
