# Illamento térmico e acústico de pisos flotantes formados por panel ríxido de poliestireno expandido elastificado

- Propiedade do arquivo: CYPE INGENIEROS, S.A.
- Formato: FIEBDC-3/2002
- Divisa: EUR
- Custos indirectos: 3.00 %
- Gastos xerais: 13.00 %
- Beneficio industrial: 6.00 %
- IVE: 16.00 %

## N Illamentos e impermeabilizacións

### NA Illamentos

#### NAL Pisos frotantes

**NAL030** m² Illamento térmico e acústico de pisos flotantes formados por panel ríxido de poliestireno expandido elastificado, segundo UNE-EN 13163, de superficie lisa e mecanizado lateral machihembrado, de 10 mm de espesor, resistencia térmica 0,3 m²K/W, conductividade térmica 0,033 W/(mK), cuberto cun film de polietileno de 0,2 mm de espesor, preparado para recibir unha soleira de morteiro ou formigón (non incluída neste prezo).
Subministración e colocación de illamento térmico e acústico de pisos flotantes formado por panel ríxido de poliestireno expandido elastificado, segundo UNE-EN 13163, de superficie lisa e mecanizado lateral machihembrado, de 10 mm de espesor, resistencia térmica 0,3 m²K/W, conductividade térmica 0,033 W/(mK), preparado para recibir unha soleira de morteiro ou formigón (non incluída neste prezo), depositado sobre o soporte e unido mediante machifemiado lateral, previa protección do illamento cun filme de polietileno de 0,2 mm de grosor. Ata p/p de preparación da superficie soporte, cortes, desolidarización perimetral realizada co mesmo material illante e selado de xuntas do film de polietileno protector do illamento con cinta adhesiva.
Inclúe: Limpeza e preparación da superficie soporte. Preparación do illamento. Colocación do illamento sobre o forxado. Colocación do filme de polietileno.
Criterio de medición de proxecto: Superficie medida segundo documentación gráfica de Proxecto.
Criterio de medición de obra: Medirase a superficie realmente executada segundo especificacións do Proxecto.

| Código | Ud | Descrición | Rendemento | Prezo | Importe |
|---|---|---|---|---|---|
| mt16pea025a | m² | Panel ríxido de poliestireno expandido elastificado, segundo UNE-EN 13163, de superficie lisa e mecanizado lateral machihembrado, de 10 mm de espesor, resistencia térmica 0,3 m²K/W, conductividade térmica 0,033 W/(mK), Euroclase E de reacción ó lume, con código de designación EPS-EN 13163-L1-W1-T1-S1-P3-DS(N)2-BS50-SD30. (material) | 1.100 | 0.95 | 1.05 |
| mt17poa010b | m² | Film de polietileno de 0,20 mm de espesor. (material) | 1.100 | 0.16 | 0.18 |
| mt16aaa030 | m | Cinta autoadhesiva para selado de xuntas. (material) | 0.400 | 0.30 | 0.12 |
| mo049 | h | Oficial 1ª montador de aislamientos. (man de obra) | 0.092 | 15.28 | 1.41 |
| mo092 | h | Axudante montador de aislamientos. (man de obra) | 0.092 | 14.65 | 1.35 |
| % | % | Costes directos complementarios | 2 % | 4.11 | 0.08 |
|  |  | Custos directos |  |  | 4.19 |
