# Illamento térmico de pisos flotantes formado por panel ríxido de poliestireno extruido

- Propiedade do arquivo: CYPE INGENIEROS, S.A.
- Formato: FIEBDC-3/2002
- Divisa: EUR
- Custos indirectos: 3.00 %
- Gastos xerais: 13.00 %
- Beneficio industrial: 6.00 %
- IVE: 16.00 %

## N Illamentos e impermeabilizacións

### NA Illamentos

#### NAL Pisos frotantes

**NAL050** m² Illamento térmico de pisos flotantes formado por panel ríxido de poliestireno extruido, de superficie lisa e mecanizado lateral recto, de 40 mm de espesor, resistencia a compresión >= 300 kPa, resistencia térmica 1,2 m²K/W, conductividade térmica 0,034 W/(mK), cuberto cun film de polietileno de 0,2 mm de espesor, preparado para recibir unha soleira de morteiro ou formigón (non incluída neste prezo).
Subministración e colocación de illamento térmico de pisos flotantes formado por panel ríxido de poliestireno extruido, de superficie lisa e mecanizado lateral recto, de 40 mm de espesor, resistencia a compresión >= 300 kPa, resistencia térmica 1,2 m²K/W, conductividade térmica 0,034 W/(mK), preparado para recibir unha soleira de morteiro ou formigón (non incluída neste prezo), depositado sobre o soporte e unido mediante machifemiado lateral, previa protección do illamento cun film de polietileno de 0,2 mm de grosor. Ata p/p de preparación da superficie soporte, cortes, desolidarización perimetral realizada co mismo material illante e sellado de xuntas do film de polietileno protector do illamento con cinta adhesiva.
Inclúe: Limpeza e preparación da superficie soporte. Preparación do illamento. Colocación do illamento sobre o forxado. Colocación do filme de polietileno.
Criterio de medición de proxecto: Superficie medida segundo documentación gráfica de Proxecto.
Criterio de medición de obra: Medirase a superficie realmente executada segundo especificacións do Proxecto.

| Código | Ud | Descrición | Rendemento | Prezo | Importe |
|---|---|---|---|---|---|
| mt16pxa010p | m² | Panel ríxido de poliestireno extruido, segundo UNE-EN 13164, de superficie lisa e mecanizado lateral recto, de 40 mm de espesor, resistencia a compresión >= 300 kPa, resistencia térmica 1,2 m²K/W, conductividade térmica 0,034 W/(mK), Euroclase E de reacción ó lume, con código de designación XPS-EN 13164-T1-CS(10/Y)300-DLT(2)5-DS(TH)-WL(T)0,7-WD(V)3-FT2. (material) | 1.050 | 9.54 | 10.02 |
| mt17poa010b | m² | Film de polietileno de 0,20 mm de espesor. (material) | 1.050 | 0.16 | 0.17 |
| mt16aaa030 | m | Cinta autoadhesiva para selado de xuntas. (material) | 0.400 | 0.30 | 0.12 |
| mo049 | h | Oficial 1ª montador de aislamientos. (man de obra) | 0.092 | 15.28 | 1.41 |
| mo092 | h | Axudante montador de aislamientos. (man de obra) | 0.092 | 14.65 | 1.35 |
| % | % | Costes directos complementarios | 2 % | 13.07 | 0.26 |
|  |  | Custos directos |  |  | 13.33 |
