# Illamento térmico de pisos flotantes formado por panel lixeiro de la de madeira

- Propiedade do arquivo: CYPE INGENIEROS, S.A.
- Formato: FIEBDC-3/2002
- Divisa: EUR
- Custos indirectos: 3.00 %
- Gastos xerais: 13.00 %
- Beneficio industrial: 6.00 %
- IVE: 16.00 %

## N Illamentos e impermeabilizacións

### NA Illamentos

#### NAL Pisos frotantes

**NAL060** m² Illamento térmico de pisos flotantes formado por panel lixeiro de la de madeira, Heraklith C "KNAUF INSULATION", de 600x2000 mm e 15 mm de espesor, resistencia térmica 0,17 m²K/W, conductividade térmica 0,09 W/(mK), preparado para recibir unha soleira de morteiro ou formigón (non incluída neste prezo).
Subministración e colocación de illamento térmico de pisos flotantes formado por panel lixeiro de la de madeira, Heraklith C "KNAUF INSULATION", de 600x2000 mm e 15 mm de espesor, resistencia térmica 0,17 m²K/W, conductividade térmica 0,09 W/(mK), preparado para recibir unha soleira de morteiro ou formigón (non incluída neste prezo), colocado sobre o soporte. Ata p/p de preparación da superficie soporte, cortes, desolidarización perimetral realizada co mesmo material illante e selado de xuntas do film de polietileno protector do illamento con cinta adhesiva.
Inclúe: Limpeza e preparación da superficie soporte. Preparación do illamento. Colocación do illamento sobre o forxado. Colocación do filme de polietileno.
Criterio de medición de proxecto: Superficie medida segundo documentación gráfica de Proxecto.
Criterio de medición de obra: Medirase a superficie realmente executada segundo especificacións do Proxecto.

| Código | Ud | Descrición | Rendemento | Prezo | Importe |
|---|---|---|---|---|---|
| mt16vki010a | m² | Panel lixeiro de la de madeira, Heraklith C "KNAUF INSULATION", de 600x2000 mm e 15 mm de espesor, formado por labras de madeira aglomeradas con cemento, resistencia térmica 0,17 m²K/W, conductividade térmica 0,09 W/(mK), densidade 566,7 kg/m³, factor de resistencia á difusión do vapor de auga 0,4 e Euroclase B-s1,d0 de reacción ó lume, segundo UNE-EN 13168, para illamento térmico e acústico e protección fronte a incendios, en edificación. (material) | 1.100 | 9.07 | 9.98 |
| mo049 | h | Oficial 1ª montador de aislamientos. (man de obra) | 0.092 | 15.28 | 1.41 |
| mo092 | h | Axudante montador de aislamientos. (man de obra) | 0.092 | 14.65 | 1.35 |
| % | % | Costes directos complementarios | 2 % | 12.74 | 0.25 |
|  |  | Custos directos |  |  | 12.99 |
