# Illamento intermedio en particións interiores de folla de fábrica formado por panel ríxido de lá de rocha volcánica, segundo UNE-EN 13162, non revestido, de 40 mm de espesor, simplemente apoiado

- Propiedade do arquivo: CYPE INGENIEROS, S.A.
- Formato: FIEBDC-3/2002
- Divisa: EUR
- Custos indirectos: 3.00 %
- Gastos xerais: 13.00 %
- Beneficio industrial: 6.00 %
- IVE: 16.00 %

## N Illamentos e impermeabilizacións

### NA Illamentos

#### NAP Particións

**NAP010** m² Illamento intermedio en particións interiores de folla de fábrica formado por panel ríxido de lá de rocha volcánica, segundo UNE-EN 13162, non revestido, de 40 mm de espesor, simplemente apoiado.
Subministración e colocación de illamento en particións interiores de folla de fábrica, formado por panel ríxido de lá de rocha volcánica, segundo UNE-EN 13162, non revestido, de 40 mm de espesor, resistencia térmica 1,15 m²K/W, conductividade térmica 0,034 W/(mK), simplemente apoiado, colocado a tope para evitar pontes térmicas e posterior selado de tódalas unións entre paneis con cinta de selado de xuntas. Ata p/p de cortes, e limpeza.
Inclúe: Corte e preparación do illamento. Colocación do illamento.
Criterio de medición de proxecto: Superficie medida segundo documentación gráfica de Proxecto.
Criterio de medición de obra: Medirase a superficie realmente executada segundo especificacións do Proxecto.

| Código | Ud | Descrición | Rendemento | Prezo | Importe |
|---|---|---|---|---|---|
| mt16lra020za | m² | Panel ríxido de lá de rocha volcánica, segundo UNE-EN 13162, non revestido, de 40 mm de espesor, resistencia térmica 1,15 m²K/W, conductividade térmica 0,034 W/(mK). (material) | 1.050 | 4.96 | 5.21 |
| mt16aaa030 | m | Cinta autoadhesiva para selado de xuntas. (material) | 0.440 | 0.30 | 0.13 |
| mo049 | h | Oficial 1ª montador de aislamientos. (man de obra) | 0.023 | 15.28 | 0.35 |
| mo092 | h | Axudante montador de aislamientos. (man de obra) | 0.012 | 14.65 | 0.18 |
| % | % | Costes directos complementarios | 2 % | 5.87 | 0.12 |
|  |  | Custos directos |  |  | 5.99 |
