# Illamiento intermedio en entramados autoportantes de placas constituído por: panel semirríxido de lá de rocha, espesor 45 mm, densidade nominal 40 kg/m³ colocado entre montantes

- Propiedade do arquivo: CYPE INGENIEROS, S.A.
- Formato: FIEBDC-3/2002
- Divisa: EUR
- Custos indirectos: 3.00 %
- Gastos xerais: 13.00 %
- Beneficio industrial: 6.00 %
- IVE: 16.00 %

## N Illamentos e impermeabilizacións

### NA Illamentos

#### NAP Particións

**NAP020** m² Illamiento intermedio en entramados autoportantes de placas constituído por: panel semirríxido de lá de rocha, espesor 45 mm, densidade nominal 40 kg/m³ colocado entre montantes.
Subministración e colocación de illamento térmico e acústico en entramados autoportantes de placas, constituído por: panel semirríxido de lá de rocha, espesor 45 mm, densidade nominal 40 kg/m³, colocado entre os montantes da estrutura portante. Ata p/p de cortes, fixacións e limpeza.
Inclúe: Corte e preparación do illamento a colocar entre os montantes. Colocación do illamento entre os montantes.
Criterio de medición de proxecto: Superficie medida segundo documentación gráfica de Proxecto.
Criterio de medición de obra: Medirase a superficie realmente executada segundo especificacións do Proxecto.

| Código | Ud | Descrición | Rendemento | Prezo | Importe |
|---|---|---|---|---|---|
| mt16lra060a | m² | Panel semirríxido de lá de rocha, espesor 45 mm, densidade nominal 40 kg/m³, segundo UNE-EN 13162. (material) | 1.000 | 2.79 | 2.79 |
| mo049 | h | Oficial 1ª montador de aislamientos. (man de obra) | 0.058 | 15.28 | 0.89 |
| mo092 | h | Axudante montador de aislamientos. (man de obra) | 0.058 | 14.65 | 0.85 |
| % | % | Costes directos complementarios | 2 % | 4.53 | 0.09 |
|  |  | Custos directos |  |  | 4.62 |
