# Illamento acústico sobre falso teito formado por panel semirríxido de lá de rocha volcánica, segundo UNE-EN 13162, non revestido, de 40 mm de espesor

- Propiedade do arquivo: CYPE INGENIEROS, S.A.
- Formato: FIEBDC-3/2002
- Divisa: EUR
- Custos indirectos: 3.00 %
- Gastos xerais: 13.00 %
- Beneficio industrial: 6.00 %
- IVE: 16.00 %

## N Illamentos e impermeabilizacións

### NA Illamentos

#### NAT Falsos teitos

**NAT010** m² Illamento acústico sobre falso teito formado por panel semirríxido de lá de rocha volcánica, segundo UNE-EN 13162, non revestido, de 40 mm de espesor.
Subministración e colocación de illamento acústico sobre falso teito de placas, formado por panel semirríxido de lá de rocha volcánica, segundo UNE-EN 13162, non revestido, de 40 mm de espesor, resistencia térmica 1,1 m²K/W, conductividade térmica 0,035 W/(mK). Ata p/p de cortes do illante.
Inclúe: Todas. Corte, axuste e colocación do illamento.
Criterio de medición de proxecto: Superficie medida entre paramentos, segundo documentación gráfica de Proxecto, sen descontar ocos para instalacións.
Criterio de medición de obra: Medirase a superficie realmente executada segundo especificacións do Proxecto, sen descontar ocos para instalacións.

| Código | Ud | Descrición | Rendemento | Prezo | Importe |
|---|---|---|---|---|---|
| mt16lra020na | m² | Panel semirríxido de lá de rocha volcánica, segundo UNE-EN 13162, non revestido, de 40 mm de espesor, resistencia térmica 1,1 m²K/W, conductividade térmica 0,035 W/(mK). (material) | 1.050 | 3.40 | 3.57 |
| mo049 | h | Oficial 1ª montador de aislamientos. (man de obra) | 0.081 | 15.28 | 1.24 |
| mo092 | h | Axudante montador de aislamientos. (man de obra) | 0.081 | 14.65 | 1.19 |
| % | % | Costes directos complementarios | 2 % | 6.00 | 0.12 |
|  |  | Custos directos |  |  | 6.12 |
