# Impermeabilización interior de xardineira

- Propiedade do arquivo: CYPE INGENIEROS, S.A.
- Formato: FIEBDC-3/2002
- Divisa: EUR
- Custos indirectos: 3.00 %
- Gastos xerais: 13.00 %
- Beneficio industrial: 6.00 %
- IVE: 16.00 %

## N Illamentos e impermeabilizacións

### NI Impermeabilizacións

#### NID Xardineras

**NID010** m² Impermeabilización interior de xardineira, realizada mediante revestimento continuo elástico impermeabilizante a base de poliuretano, cor gris, cun rendimento de 1,3 kg/m², armado e reforzado de puntos singulares con xeotextil non tecido de fibras de poliéster e masilla tixotrópica a base de poliuretano líquido, aplicado a rodete en dúas mans, sobre imprimación epoxi de dous compoñentes en base acuosa, previamente aplicada sobre a superficie soporte de formigón ou morteiro de cemento (non incluida neste prezo).
Formación de impermeabilización interior de xardineira ou cavidade onde se vaia a ubicar plantas, realizada mediante aplicación de dúas mans de revestimento continuo elástico impermeabilizante a base de poliuretano, cor gris, cun rendimento de 1,3 kg/m². Ata p/p de limpeza e preparación da superficie soporte coa aplicación de unha man de imprimación epoxi de dous compoñentes en base acuosa, incolora e resolución de puntos singulares mediante xeotextil non tecido de fibras de poliéster, de 90 g/m² de masa superficial fixado con masilla tixotrópica a base de poliuretano líquido, cor gris.
Inclúe: Todas. Limpeza e preparación da superficie na que se aplicará a impermeabilización. Aplicación da imprimación. Resolución dos puntos singulares. Aplicación do impermeabilizante.
Criterio de medición de proxecto: Superficie medida segundo documentación gráfica de Proxecto.
Criterio de medición de obra: Medirase a superficie realmente executada segundo especificacións do Proxecto.

| Código | Ud | Descrición | Rendemento | Prezo | Importe |
|---|---|---|---|---|---|
| mt15rer020a | kg | Imprimación epoxi de dous compoñentes en base acuosa, incolora. (material) | 0.200 | 29.68 | 5.94 |
| mt15rer500a | m² | Xeotextil non tecido de fibras de poliéster, de 90 g/m² de masa superficial. (material) | 0.050 | 5.44 | 0.27 |
| mt15rer140a | kg | Masilla tixotrópica a base de poliuretano líquido, cor gris. (material) | 0.100 | 16.30 | 1.63 |
| mt15rer130a | kg | Revestimento continuo elástico impermeabilizante a base de poliuretano, cor gris. (material) | 1.300 | 23.76 | 30.89 |
| mo030 | h | Oficial 1ª aplicador de productos impermeabilizantes. (man de obra) | 0.174 | 15.28 | 2.66 |
| mo065 | h | Axudante aplicador de productos impermeabilizantes. (man de obra) | 0.174 | 14.65 | 2.55 |
| % | % | Costes directos complementarios | 2 % | 43.94 | 0.88 |
|  |  | Custos directos |  |  | 44.82 |
