# Barreira anticapilaridade en muro de fábrica formada por lámina de betún modificado con elastómero SBS, LBM(SBS)-30/FP (140) sobre imprimación

- Propiedade do arquivo: CYPE INGENIEROS, S.A.
- Formato: FIEBDC-3/2002
- Divisa: EUR
- Custos indirectos: 3.00 %
- Gastos xerais: 13.00 %
- Beneficio industrial: 6.00 %
- IVE: 16.00 %

## N Illamentos e impermeabilizacións

### NI Impermeabilizacións

#### NIF Fachadas

**NIF010** m² Barreira anticapilaridade en muro de fábrica formada por lámina de betún modificado con elastómero SBS, LBM(SBS)-30/FP (140) sobre imprimación.
Formación de barreira anticapilaridade en arranque de muros de fábrica para corte de humidades por capilaridade, constituída por: CAPA DE REGULARIZACIÓN: de morteiro de cemento M-5 de 2 cm de espesura, cubrindo o ancho do muro e con acabado esparavelado; MEMBRANA IMPERMEABILIZANTE: lámina de betún modificado con elastómero SBS, LBM(SBS)-30/FP (140), con armadura de feltro de poliéster non tecido de 160 g/m², de superficie non protexida sobre imprimación; CAPA DE PROTECCIÓN: de morteiro de cemento M-5 de 2 cm de espesura, cubrindo o ancho da membrana impermeabilizante e con acabado esparavelado.
Inclúe: Verquido, extendido e regleado da capa de morteiro de regularización. Capa de imprimación asfáltica. Colocación da membrana. Verquido, extendido e regleado da capa de morteiro de protección.
Criterio de medición de proxecto: Superficie medida segundo documentación gráfica de Proxecto.
Criterio de medición de obra: Medirase a superficie realmente executada segundo especificacións do Proxecto, incluíndo as entregas e sen incluir os solapes.

| Código | Ud | Descrición | Rendemento | Prezo | Importe |
|---|---|---|---|---|---|
| mt09mor010c | m³ | Morteiro de cemento CEM II/B-P 32,5 N tipo M-5, confecionado na obra con 250 kg/m³ de cemento e unha proporción en volume 1/6. (material) | 0.020 | 115.30 | 2.31 |
| mt14iea020a | kg | Imprimación asfáltica, tipo EA, UNE 104231. (material) | 0.500 | 1.28 | 0.64 |
| mt14lba010b | m² | Lámina de betún modificado con elastómero SBS, UNE-EN 13707, LBM(SBS)-30/FP (140), con armadura de feltro de poliéster non tecido de 160 g/m², de superficie non protexida. (material) | 1.100 | 7.91 | 8.70 |
| mt09mor010c | m³ | Morteiro de cemento CEM II/B-P 32,5 N tipo M-5, confecionado na obra con 250 kg/m³ de cemento e unha proporción en volume 1/6. | 0.020 | 115.30 | 2.31 |
| op00sop010 |  | Soplete para soldadura de láminas asfálticas. | 1.000 | 0.00 | 0.00 |
| mo027 | h | Oficial 1ª aplicador de láminas impermeabilizantes. (man de obra) | 0.292 | 15.28 | 4.46 |
| mo062 | h | Axudante aplicador de láminas impermeabilizantes. (man de obra) | 0.292 | 14.65 | 4.28 |
| % | % | Costes directos complementarios | 2 % | 22.70 | 0.45 |
|  |  | Custos directos |  |  | 23.15 |
