# Impermeabilización de cornixa mediante xeomembranas

- Propiedade do arquivo: CYPE INGENIEROS, S.A.
- Formato: FIEBDC-3/2002
- Divisa: EUR
- Custos indirectos: 3.00 %
- Gastos xerais: 13.00 %
- Beneficio industrial: 6.00 %
- IVE: 16.00 %

## N Illamentos e impermeabilizacións

### NI Impermeabilizacións

#### NIF Fachadas

**NIF022** m² Impermeabilización de cornixa mediante xeomembranas, tipo monocapa, con lámina impermeabilizante flexible tipo EVAC, composta de unha dobre folla de poliolefina termoplástica con acetato de vinil etileno, con ambas as dúas caras revestidas de fibras de poliéster non tecidas, de 0,52 mm de espesor e 335 g/m², adherida ó soporte con adhesivo cementoso mellorado, C2 E, preparada para recibir directamente sobre ela a capa de protección e resolución de encontros con paramentos verticais.
Formación de impermeabilización en cornixa mediante xeomembranas, tipo monocapa, con lámina impermeabilizante flexible tipo EVAC, composta de unha dobre folla de poliolefina termoplástica con acetato de vinil etileno, con ambas as dúas caras revestidas de fibras de poliéster non tecidas, de 0,52 mm de espesor e 335 g/m², totalmente adherida ó soporte con adhesivo cementoso mellorado, C2 E, preparada para recibir directamente sobre ela a capa de protección e resolución de encontros con paramentos verticais mediante colocación de banda de terminación. Ata p/p de limpeza e preparación da superficie e solapes.
Inclúe: Limpeza e preparación da superficie que se vai a impermeabilizar. Aplicación do adhesivo cementoso. Colocación da impermeabilización.
Criterio de medición de proxecto: Superficie medida en proxección horizontal, segundo documentación gráfica de Proxecto, dende as caras interiores dos antepeitos ou petos perimetrais que a limitan.
Criterio de medición de obra: Medirase, en proxección horizontal, a superficie realmente executada segundo especificacións do Proxecto, dende as caras interiores dos antepeitos ou petos perimetrais que a limitan.

| Código | Ud | Descrición | Rendemento | Prezo | Importe |
|---|---|---|---|---|---|
| mt09mcr250a | kg | Adhesivo cementoso mellorado, C2 E, con tempo aberto ampliado, segundo UNE-EN 12004, para a fixación de xeomembranas, composto por cementos especiais, áridos seleccionados e resinas sintéticas. (material) | 2.000 | 0.70 | 1.40 |
| mt15rev010e | m² | Lámina impermeabilizante flexible tipo EVAC, composta de unha dobre folla de poliolefina termoplástica con acetato de vinil etileno, con ambas as dúas caras revestidas de fibras de poliéster non tecidas, de 0,52 mm de espesor e 335 g/m², segundo UNE-EN 13956. (material) | 1.050 | 11.04 | 11.59 |
| mt15rev041b | m | Banda de reforzo para lámina impermeabilizante flexible tipo EVAC, de 50 cm de ancho, composta de unha dobre folla de poliolefina termoplástica con acetato de vinil etileno, con ambas as dúas caras revestidas de fibras de poliéster non tecidas, de 0,8 mm de espesor e 600 g/m². (material) | 1.050 | 10.46 | 10.98 |
| op00pis010 |  | Pistola de aire caliente para soldadura de materiales termoplásticos. | 1.000 | 0.00 | 0.00 |
| mo027 | h | Oficial 1ª aplicador de láminas impermeabilizantes. (man de obra) | 0.117 | 15.28 | 1.79 |
| mo062 | h | Axudante aplicador de láminas impermeabilizantes. (man de obra) | 0.117 | 14.65 | 1.71 |
| % | % | Costes directos complementarios | 2 % | 27.47 | 0.55 |
|  |  | Custos directos |  |  | 28.02 |
