# Impermeabilización de remate superior de antepeito e fachada

- Propiedade do arquivo: CYPE INGENIEROS, S.A.
- Formato: FIEBDC-3/2002
- Divisa: EUR
- Custos indirectos: 3.00 %
- Gastos xerais: 13.00 %
- Beneficio industrial: 6.00 %
- IVE: 16.00 %

## N Illamentos e impermeabilizacións

### NI Impermeabilizacións

#### NIF Fachadas

**NIF040** m² Impermeabilización de remate superior de antepeito e fachada, realizada mediante revestimento continuo elástico impermeabilizante a base de poliuretano alifático, cor branca, cun rendimento de 1,5 kg/m² e de 1,2 mm de espesor mínimo, aplicado a rodete en dúas mans, sobre imprimación multiusos de secado rápido, previamente aplicada sobre a superficie soporte (non incluida neste prezo).
Formación de impermeabilización de remate superior de antepeito e fachada, realizada mediante aplicación de dúas mans de revestimento continuo elástico impermeabilizante a base de poliuretano alifático, cor branca, cun rendimento de 1,5 kg/m² e de 1,2 mm de espesor mínimo, preparado para recibir o elemento de protección (non incluido neste prezo). Ata p/p de limpeza e preparación da superficie soporte coa aplicación de unha man de imprimación multiusos de secado rápido, cor gris.
Inclúe: Limpeza e preparación da superficie na que se aplicará a impermeabilización. Aplicación da imprimación. Aplicación do impermeabilizante.
Criterio de medición de proxecto: Lonxitude medida segundo documentación gráfica de Proxecto.
Criterio de medición de obra: Medirase a lonxitude realmente executada segundo especificacións do Proxecto.

| Código | Ud | Descrición | Rendemento | Prezo | Importe |
|---|---|---|---|---|---|
| mt15rer030a | l | Imprimación multiusos de secado rápido, cor gris. (material) | 0.100 | 20.53 | 2.05 |
| mt15rer110a | kg | Revestimento continuo elástico impermeabilizante a base de poliuretano alifático, cor branca. (material) | 1.500 | 12.80 | 19.20 |
| mo030 | h | Oficial 1ª aplicador de productos impermeabilizantes. (man de obra) | 0.234 | 15.28 | 3.58 |
| mo065 | h | Axudante aplicador de productos impermeabilizantes. (man de obra) | 0.234 | 14.65 | 3.43 |
| % | % | Costes directos complementarios | 2 % | 28.26 | 0.57 |
|  |  | Custos directos |  |  | 28.83 |
